# 2022-2864 Kanal Brandstraße
Angebotsaufforderung (GAEB DA XML 3.1, DA83)
Währung: EUR
Erstellt mit: CaliforniaX by G&W Software AG, CaliforniaX V23.4.01, 18.06.2025

## Kanal Brandstraße Stadtwäldele
Datum: 18.06.2025

### 01 ALLGEMEINES

*Hinweis: Hinweis*
Alle Leistungen sind gemäß des Bauablaufs in
Teilmengen auszuführen.

#### 01.01 Baustelleneinrichtung

**01.01.0010 Baustelle einrichten und vorhalten**
Geräte, Werkzeuge und sonstige Betriebsmittel, die zur
vertragsgemäßen Durchführung der Bauleistungen
erforderlich sind, auf die Baustelle bringen,
bereitstellen und soweit der Geräteeinsatz nicht
gesondert berechnet wird - betriebsfertig aufstellen
einschl. der dafür notwendigen Arbeiten. Die
erforderlichen festen Anlagen herstellen. Baubüros,
Unterkünfte, Werkstellen, Lagerschuppen und
dergleichen, soweit erforderlich, antransportieren,
aufbauen und einrichten. Strom-, Wasser-,
Fernmeldeanschluss und dgl. für die Baustelle, soweit
erforderlich, herstellen. Bei Bedarf Zufahrtswege zur
Baustelle sowie Lagerplätze, sonstige
Platzbefestigungen und Wege im Baustellenbereich
anlegen. Oberbodenarbeiten und Beseitigung des
Aufwuchses für die Baustelleneinrichtung, soweit
erforderlich, werden nicht gesondert berechnet.
Soweit nicht für bestimmte Bauleistungen das Einrichten
der Baustelle als besonderer Ansatz enthalten ist,
umfasst die Pauschale die Vergütung der
Baustelleneinrichtung für alle Bauleistungen dieses
Leistungsverzeichnisses.
Vorhaltung der gesamten Baustelleneinrichtung über die
Bauzeit ist einzurechnen und wird nicht gesondert
vergütet.
Die Vergütung der Pauschalsumme erfolgt: 30 % nach
beendetem Aufbau und allgemeiner Arbeitsaufnahme. 70 %
verteilt über die Bauzeit, entsprechend dem
Baufortschritt.
Menge: 1,000 psch

**01.01.0020 Baustelleneinrichtung räumen**
Baustelle von allen Geräten, Anlagen, Einrichtungen und
dgl. räumen. Benutzte Flächen und Wege entsprechend dem
ursprünglichen Zustand unter Wahrung der landschaftlichen
Belange ordnungsgemäß herrichten. Verunreinigungen beseitigen.
Soweit nicht für bestimmte Bauleistungen das Räumen der Baustelle
als besonderer Ansatz enthalten ist, umfasst die Pauschale die
Vergütung für das Räumen der Baustelle für alle Bauleistungen
dieses Leistungsverzeichnisses.
Menge: 1,000 psch

**01.01.0030 Lastplattendruckversuch, Lastplatte 300 mm**
Kontrollprüfung der Verdichtung mittels Lastplatttendruckversuch
auf zusätzliche Anweisung des AG gemäß DIN 18134 durchführen.
Über das Ergebnis ist eine Niederschrift zu fertigen und dem AG
in doppelter Fertigung zu übergeben.
Geeignetes Gegengewicht stellen ist in den EP einzurechnen.
Lastplatte 300 mm.
Menge: 2,000 St

**01.01.0040 Zustandserf. und Dokumentation**
Der AN hat rechtzeitig vor Baubeginn und nach Abschluss der Baumaßnahme eine Zustandserfassung, einschließlich fotografische
und textliche Dokumentation durchzuführen.
Die Ortstermine sind vorher beim AG und beim jeweiligen Eigentümer
anzukündigen.
Die Beweissicherung umfasst den gesamten Baubereich mit dem
Zufahrtsbereich/Gebäude Flurstücke 805 und 806.
Insgesamt ca. 4 Wohnhäuser, zuzüglich Garagen, Gartenhäuser,
Schuppen, Carport, Mauern, Einfriedungen.
Die fotografische und textliche Dokumentation ist der
Bauleitung 1-fach zu übergeben. Jede Dokumentation
einmal digital und einmal in gedruckter Fassung mit
Text und Fotos.
Zu dokumentieren ist der Zustand von an die Baumaßnahme
beidseitig angrenzenden baulichen Anlagen wie
Gebäuden, Zufahrten, Zugängen, Mauern, Einfriedungen,
Zäune, Bepflanzungen, etc.
Gebäude sind von außen zu dokumentieren (Gebäude
bis 10 m Abstand von der Straße).
Bei festgestellten Rissen (Rissbreite) sind diese zu dokumentieren.
Die Position wird nur einmal vergütet.
Menge: 1,000 psch

**01.01.0050 Vermessungstechn. Leistungen Bauvermessung**
Vermessungstechnische Leistungen Bauvermessung für alle Gewerke durchführen.
Der AN erhält die Ausführungsplanung und die Abstecklisten der Hauptachsen für den Kanal und die Straße sowie die Bestandsvermessung in digitaler Form. Die Kleinpunkte (Randeinfassungen, Einbauten etc.) sind aus den Planunterlagen ersichtlich.
Sämtliche Absteckarbeiten wie Hauptachse zu Beginn der Arbeiten und Absteckung der Kleinpunkte sind durch den AN auszuführen. Vom AG werden keine Festpunkte innerhalb des Baufeldes hergestellt.
Die Grenzvorweisung erfolgt einmal durch einen öffentlich bestellten Vermesser.
Menge: 1,000 psch

**01.01.0060 Bestandspläne Leitungen erstellen**
Die eingebauten Rohrleitungen (Hauptleitungen, Hausanschlussleitungen, Schächte) und Formteile sind vom AN einzumessen.
Das Aufmass hat digital im offenen Graben zu erfolgen.
Bestandsaufnahme der Rohrleitungen und Formteile mit der Speicherung
digitaler Daten im PDF und DXF/DWG-und ASCII-Format.
Die Bestandspläne sind der örtl. Bauleitung des AG zu übergeben.
Menge: 1,000 psch

**01.01.0070 Vorankündigung erstellen**
Vorankündigung gemäß Baustellenverordnung erstellen und
spätestens zwei Wochen vor Einrichten der Baustelle der
zuständigen Behörde übermitteln. Vorankündigung sichtbar und witterungsgeschützt auf der Baustelle aushängen. Bei erheblichen Änderungen während der Bauzeit
anpassen.
Menge: 1,000 psch

**01.01.0080 SiGe-Plan erstellen**
Sicherheits- und Gesundheitsschutzplan (SiGe-Plan) nach
RAB 31 erstellen und mit dem Sicherheits- und Gesundheitsschutzkoordinator dieser und weiterer berührter
Baustellen abstimmen. Bei erheblichen Änderungen in der
Ausführung des Bauvorhabens anpassen. Den SiGe-Plan für
jeden Beschäftigten einsehbar auf der Baustelle vorhalten.
Menge: 1,000 psch

**01.01.0090 SiGe-Koordinator stellen**
Sicherheits- und Gesundheitsschutzkoordinator während
der Ausführung des Bauvorhabens nach RAB 30 und Unterlagen des AG stellen.
Menge: 1,000 psch

**01.01.0100 Boden Suchgraben ausheben, verfüllen**
Boden für Suchgraben nach Angabe des AG, im Vorfeld der
Baumaßnahme, speziell für die Hausanschlüsse, profilgerecht
ausheben, seitlich lagern, verfüllen und verdichten.
Aushub nach Abtrag der Oberflächenbefestigung
bzw. nach Abtrag des Oberbodens.
Suchgraben für die Hausanschlüsse und zur Freilegung von
Kabeln und Leitungen.
Eine Zulage für Erschwernisse wird nicht vergütet.
Einschl. kraftschlüssiger Verbau nach Wahl des AN.
Mengenermittlung nach Aufmaß an der Entnahmestelle.
Tiefe bis 2,50 m
max. Sohlbreite 1,0 m
Menge: 40,000 m3

#### 01.02 Verkehrssicherung

**01.02.0010 Verkehrssicherung**
Einrichtungen zur Verkehrssicherung und Verkehrsregelung
nach StVO, RSA, ZTV-SA  abschnittsweise für die Vollsperrung
der Zollstockstraße und der Schwarzenbergstraße im Zuge des
Ausbaues der Kanalanschlüsse aufbauen,
staendig unterhalten und betreiben, umsetzen und abbauen.
Verkehrssicherung/-regelung in Anlehnung an die RSA, Vollsperrungen
der beiden Straßen nach Regelplan BI/15 ausführen.
Einschließlich der Verkehrssicherung der Zufahrten über
Privatgrund und dem 5 m-Baustreifen, abschnittsweise.
Die Zugänglichkeit zu den Gebäuden, auch für Rettungskräfte und
Feuerwehr muss jederzeit aufrechterhalten werden. Ein gesicherter
Durchgang für Fußgänger ist zu berücksichtigen.
Die Absperrungen wandern mit der Baumaßnahme.
Das Umsetzen für die einzelnen erforderlichen Maßnahmen ist
einzukalkulieren und wird nicht gesondert vergütet.
Einschl. aller erforderlichen Materialien wie Absperrgeräte (Leitbaken,
Absperrschranke), Beleuchtung, Beschilderung,
Sicherung mit elektrischen Warnleuchten.
Vorhandene Verkehrsschilder 'außer Kraft und wieder
in Kraft setzen.'
Die Baustelle ist ordnungsgemäß zu kennzeichnen, zu beleuchten
und abzuschranken. Sämtliche Beschilderungen sind vor dem
Aufstellen mit dem zuständigen Amt für Öffentliche Ordnung abzustimmen.
Einschließlich der Beantragung der Verkehrsrechtlichen Anordnung
mit den erforderlichen Plandarstellungen und anfallenden Gebühren.
Kontrolle der Arbeitsstellensicherung gem. ZTV-SA durchführen.
60 v.H. der Pauschale werden nach betriebsfertigem Aufbau, der Rest nach Abbau der Verkehrssicherungseinrichtungen berechnet.
Menge: 1,000 psch

*Hinweis: Hinweis Verkehrsschild aufstellen*
Die Verkehrsschilder der folgenden Positionen sind
auf zusätzliche Anordnung des AG aufzustellen.

**01.02.0020 Verkehrszeichen aufstellen (verschiedene)**
Verkehrszeichen entsprechend der StVO und ZTV-SA gemäß
der verkehrsrechtlichen Anordnung aufstellen,
vorhalten, umstellen, unterhalten und abbauen. Die
Kontrolle und Wartung der Verkehrszeichen ist in die
Position einzurechnen.
Verschiedene Verkehrszeichen Größe 2 (bis 0,55 m²),
z.B. Gefahren-, Vorschrift- und Richtzeichen, Halteverbotsschilder,Umleitungsbeschilderung,
einschließlich Zusatzzeichen.
Nicht vergütet werden über diese Position
Verkehrzeichen, die aus der Verkehrssicherung
der vorherigen Positionen resultieren.
Menge: 8,000 St

**01.02.0030 Absperrg.o.Warneinricht. aufst.**
Absperrgerät oder Warneinrichtung aufstellen und beseitigen, für die Bauzeit vorhalten, warten und betreiben.
Vorübergehende Sicherungsmaßnahmen durchführen. 70 v.H.
des Preises werden nach Aufstellen, der Rest nach Be-
seitigen vergütet.
Leitbake Größe 1000x250 mm beidseitig.
Mit retroreflektierender Folie der Bauart Typ 2.
Mit 1 Richtstrahler einseitig, gelbes Dauerlicht.
Menge: 8,000 St

**01.02.0040 Bauzaun aufst. und entf. 2,0 m**
Bauzaun nach Unterlagen des AG einschl. der erforderlichen
Tore, Pfosten und Verbindungsschellen standsicher aufstellen,
während der Bauzeit vorhalten und unterhalten sowie nach
Beendigung der Bauzeit entfernen.
 Bauzaun mit Verbindungsschellen, zweifach (oben und unten)
verschrauben. Arbeitsablauf bedingter Auf-/Abbau und Umsetzen
wird nicht gesondert vergütet und ist einzurechnen.
70 v.H. des Preises werden nach Aufstellen, der Rest nach
Entfernen des Bauzaunes vergütet.
Zaunhöhe = 2,00 m.
Zaun aus Stahlgitter-Fertigteilen.
Menge: 65,000 m

**01.02.0050 Baustellenabsperrung 1.0 m**
Absperrung bzw. Absturzsicherung herstellen und beseitigen.
Absperrung bzw. Absturzsicherung einschließlich Tastleiste
unter Beachtung der Zusätzlichen Technischen Vorschriften aufbauen,vorhalten, unterhalten, kontrollieren und abbauen.
Abgerechnet wird die hergestellte Absperrlänge. Durch
Arbeitsablauf bedingtes Umsetzen wird nicht besonders berechnet.
Ein gesicherter Durchgang für Fußgänger ist dauerhaft zu
gewährleisten. Fußgängersicherung für Fußweg mind 0,8 m breit,
einschl. aller erforderlichen Materialien wie Absperrschranke,
Beleuchtung, Beschilderung.
Höhe 1,0 m über Verkehrsfläche.
Menge: 290,000 m

**01.02.0060 Notbrücke PKW /LKW herstellen**
Notbrücke auf Anordnung des Auftraggebers bzw. der Bauüberwachung
herstellen, vorhalten, unterhalten und beseitigen. Bauablaufbedingtes
Umsetzen wird nicht gesondert vergütet.
Notbrücke für PKW/ LKW.
Zur Überbrückung von Gräben o.ä. mit einer lichten Weite bis 1.5 m.
Überfahrtsbreite mind. 4,0 m
Menge: 2,000 St

**01.02.0070 Notbrücke für Fußgänger herstellen**
Notbrücke auf Anordnung des Auftraggebers bzw. der
Bauüberwachung herstellen, vorhalten, unterhalten und
beseitigen. Bauablaufbedingtes Umsetzen wird nicht
gesondert vergütet.
Notbrücke für Fußgänger mit Absturzsicherung nach
DIN 4420 mit Geländerholm in 1 m Höhe, Zwischenholm und Bordbrett.
Inklusive Handlauf und Knieholm lichte Breite mind. 1,00 m
Zur Überbrückung von Gräben o.ä. mit einer lichten
Weite bis 1,00 m.
Menge: 2,000 St

#### 01.03 Boden entsorgen

**01.03.0010 Zulage Zwischenlagerung geladenes Boden-Material**
Zulage zu allen Aushubpositionen für den Transport und für die
fachgerechte Zwischenlagerung von Bodenaushub.
Einschließlich geladenen Boden zur Bereitstellungsfläche fördern,
fachgerecht zwischenlagern, pflegen und Aushub auf Miete setzen
inkl. Folie auslegen unter der Miete und über der Miete als Überdeckung.
Bereitstellungsfläche nach Wahl des AN. Förderweite bis 6 km.
Ausführung auch in Teilmengen.
Abrechnung nach Aufmaß Abtrag.
Menge: 415,000 m3

**01.03.0020 Beihilfe Beprobung Boden/Aufbruch aus Zwischenlager**
Beprobung des zwischengelagerten, abzufahrendem Aushubs gemäß Ersatzbaustoffverordnung, LAGA PN 98, VwV und Deponieverordnung und des zwischengelagerten Aufbruchmaterials gemäß RUVA einschl Deklaration des Entsorgungsschlüssel und Entsorgungsweges durch den Bodengutachter des AN.
Der Bodengutachter des AN ist über eine anstehende Beprobung rechtzeitig (mindestens 3 Arbeitstage vor Beprobung) zu unterrichten.
Sämtlicher Aufwand im Zuge der Beprobung ist einzurechnen.
Beprobung für Boden auf Zwischenlager/Bereitstellungsfläche.
Probenanzahl und Untersuchungsumfang gemäß Ersatzbaustoffverordnung, LAGA PN 98 Tabelle 2, EBV bzw. gemäß RUVA in Abhängigkeit vom Volumen der Grundmenge udn den Anforderungen der Einbaustelle bzw. der annehmenden Eintsorgungsstelle / Deponie.
Es sind die dort beschriebene Anzahl von Einzel-, Misch- und Laborproben zu entnehmen und gemäß Deponierichtlinie zu analysieren.
Die Vorgaben der Ersatzbaustoffverordnung, LAGA PN 98 bzw. EBV zur Probenaufbereitung, Probenmenge usw. sind einzuhalten.
Einschließlich Personal und Gerät, um die Proben aus dem Zwischenlager
entnehmen zu können (Bagger, Radlader usw.).
Probenahme und Analysen werden durch ein dafür zertifiziertes Prüflabor/Prüfinstitut des AN durchgeführt.
Abrechnung 1 St. je angefangener 500 to Aushub bzw. Aufbruch.
Menge: 2,000 St

**01.03.0030 Aushub/ Boden entsorgen, BM-0**
Aushub laden und entsorgen.
Laden, Abfuhr und Beseitigung/Verwertung von geladenem
Boden der Homogenbereiche, siehe Bodengutachten.
Einstufung nach Ersatzbaustoffverordnung: BM-0,
einschließlich der Folie unter und über der Miete.
Nach Erfordernis auch getrennt abfahren und beseitigen der
Aushubmaterialien, einschließlich der anfallenden Gebühren.
Das Material geht zur Beseitigung in den Besitz des Auftragnehmers über.
Abrechnung gemäß Aufmaß, auch in Teilmengen.
Menge: 285,000 m3

**01.03.0040 Zulage Abfuhr Bodenaushub BM-0***
Zulage belastetes Material aufnehmen, Abfuhr und
Beseitigung/Verwertung von
Boden der Homogenbereiche siehe Bodengutachten.
Einstufung nach Ersatzbaustoffverordnung BM-0*.
Die einzelnen Parameter können der Bodenuntersuchung entnommen werden.
Nach Erfordernis auch getrennt abfahren und beseitigen
der Aushubmaterialien.
Das Material geht zur Beseitigung in den Besitz des Auftragnehmers über.
Der Entsorgungsnachweis ist zu führen und dem AG zu
übergeben. Gebühren der Verwertung sind in die Position mit
einzurechnen.
Menge: 120,000 m3

**01.03.0050 Zulage Abfuhr Bodenaushub BM-F3**
Zulage belastetes Material aufnehmen, Abfuhr und
Beseitigung/Verwertung von
Boden der Homogenbereiche siehe Bodengutachten.
Einstufung nach Ersatzbaustoffverordnung BM-F3.
Die einzelnen Parameter können der Bodenuntersuchung entnommen werden.
Nach Erfordernis auch getrennt abfahren und beseitigen
der Aushubmaterialien.
Das Material geht zur Beseitigung in den Besitz des Auftragnehmers über.
Der Entsorgungsnachweis ist zu führen und dem AG zu
übergeben. Gebühren der Verwertung sind in die Position mit
einzurechnen.
Menge: 20,000 m3

**01.03.0060 Zulage Abfuhr Bodenaushub > RC3**
Zulage belastetes Material aufnehmen, Abfuhr und
Beseitigung/Verwertung von
Boden der Homogenbereiche siehe Bodengutachten.
Einstufung nach Ersatzbaustoffverordnung >RC 3.
Die einzelnen Parameter können der Bodenuntersuchung entnommen werden.
Nach Erfordernis auch getrennt abfahren und beseitigen
der Aushubmaterialien.
Das Material geht zur Beseitigung in den Besitz des Auftragnehmers über.
Der Entsorgungsnachweis ist zu führen und dem AG zu
übergeben. Gebühren der Verwertung sind in die Position mit
einzurechnen.
Menge: 10,000 m3

**01.03.0070 Zulage Zwischenlagerung geladenes Asphalt-Material**
Zulage zu allen Aushubpositionen für den Transport und
für die fachgerechte Zwischenlagerung von Asphalt.
Einschließlich geladenen Asphalt zur Bereitstellungsfläche
fördern, fachgerecht zwischenlagern, pflegen und Asphalt auf
Miete setzen inkl. Folie auslegen unter der Miete und über der
Miete als Überdeckung.
Bereitstellungsfläche nach Wahl des AN. Förderweite bis 6 km.
Ausführung auch in Teilmengen
Abrechnung nach Aufmaß Abtrag.
Menge: 25,000 t

**01.03.0080 Beprobung Asphalt aus Bereitstellfläche**
Beprobung des zwischengelagerten Asphalts gemäß
LAGA PN 98, Analyse nach der Deponieverordnung, Vorläufige Hinweise zum Einsatz von Baustoff-RC-Material und
RuVa -StB 01, unter Anwesenheit eines Vertreters des AG.
Der AG ist über eine anstehende Beprobung rechtzeitig
(mindestens 3 Arbeitstage vor Beprobung) zu
unterrichten.
Sämtliche Gebühren für die Beprobung sind einzurechnen.
Beprobung für verunreinigten Asphalt. Asphalt auf
Bereitstellfläche.
Probenanzahl und Untersuchungsumfang gemäß LAGA PN 98
Tabelle 2 in Abhängigkeit vom Volumen der Grundmenge.
Es sind die dort beschriebene Anzahl von Einzel-,
Misch- und Laborproben zu entnehmen und gemäß
Deponierichtlinie zu analysieren.
Die Vorgaben der LAGA PN 98 zur Probenaufbereitung,
Probenmenge usw. sind einzuhalten.
Einschließlich Personal und Gerät, um die Proben aus
dem Zwischenlager entnehmen zu können (Bagger, Radlader
usw.).
Probenahme und Analysen sind durch ein dafür
zertifiziertes Prüflabor/Prüfinstitut durchzuführen.
Einschließlich Untersuchungsbericht.
Der Untersuchungsbericht umfasst das
Probenahmeprotokoll, die Analyseergebnisse sowie eine
Zusammenfassung und Bewertung der Ergebnisse. Der
Untersuchungsbericht ist dem AG in 2-facher
Ausfertigung vorzulegen.
Das vorgesehene Prüfinstitut ist im anhängenden
Formblatt Bieterangaben-Verzeichnis auf Anforderung des
AG zu benennen. Der Nachweis der Qualifikation des
Prüfinstituts ist auf Verlangen des AG vorzulegen.
Abrechnung je analysierter Laborprobe.
Menge: 1,000 St

### 02 MW-KANALBAU

#### 02.01 Wasserhaltung

**02.01.0010 Wasserhaltung einsetzen, vorhalten, betreiben**
Wasserhaltung Pumpenanlage bestehend aus ein oder
mehreren schwimmergesteuerten Mischwasserpumpen mit einer
Gesamtleistung von mind. 25 l/s, geod. Förderhöhe bis
8 m, Schläuche bzw. Rohre für Zu-/Ablaufleitungen bis
160 m Gesamtlänge je Pumpe, Stromanschluss bzw.
Stromaggregat zur Mischwasserableitung über die Bauzeit
der Mischwasserhaltungen bereitstellen, an jedem
Arbeitstag betriebsbereit aufstellen, vorhalten,
betreiben  und unterhalten,entsprechend Baufortschritt
komplett umsetzen, wieder abbauen und nach
Fertigstellung der neuen Haltungen entfernen.
Wasserhaltung, Mischwasserpumpen während den Arbeitszeiten
betreiben. Einschließlich aller Personalkosten und
Betriebsstoffe für den Betrieb und die Überwachung.
Schäden durch unsachgemäße Ableitung oder Ausfall der
Pumpen gehen zu Lasten des AN.
Einzurechnen ist das arbeitstägliche Herstellen und
Entfernen einer provisorischen Abdichtung im Schacht
für die Umpumparbeiten nach Wahl des AN.
Wasserhaltung jeden Arbeitstag auf- und abbauen.
Außerhalb der Arbeitszeiten, bei Regenwetter in den
Nachtstunden und am  Wochenende wird das Provisorium
eingebaut.
Menge: 1,000 psch

**02.01.0020 Ableitungsprovisorium min. DN 200 mm herstellen**
Liefern, verlegen, unterhalten, umsetzen/ausbauen,
abbauen, zwischenlagern und beseitigen eines Ableitungsprovisoriums min. DN 200 mm für die Sicherstellung
der Mischwasserüberleitung bei Regenwetter in den Tages- und
Nachtstunden über die gesamte Bauzeit der Haltungen als
Zusammenschluss der bestehenden Haltungen wenn
Umpumpbetrieb in den Nachtstunden und am Wochenende
eingestellt werden.
Einzurechnen ist das provisorische Abdichten an den
bestehenden Kanal jeden Abend neu nach Wahl
des AN, sowie das Öffnen jeden Morgen. Ein
Abwasseraustritt muss unbedingt vermieden werden.
Das Provisorium ist tagsüber im Baustellenbereich zu
lagern.
Provisorium min. DN 200 mm Material nach Wahl AN.
Länge nach Baufortschritt, Erfordernis, einschl. evtl.
Formteile.
Menge: 1,000 psch

**02.01.0030 Wasserhaltung Tag-, Grund-, Sickerwasser**
Aufbauen, vorhalten, unterhalten, umsetzen, abbauen und beseitigen
einer geeigneten Wasserhaltung für das anfallende Tag-, Grund- und
Sickerwasser in den Leitungsgräben und Baugruben, einschl.
Pumpwerkgrube, über die gesamte Bauzeit in allen Bauabschnitten
und Gewerken.
Die Wasserhaltung besteht aus Pumpensümpfen,
Tauchmotorpumpen bis 10 l/s mit Schlauch und Schwimmerschaltung.
Evtl. notwendige Erdarbeiten sind in diesen EP einzurechnen.
Wasserhaltung über die gesamte Bauzeit.
Menge: 1,000 psch

#### 02.02 Erdarbeiten und Abbrucharbeiten

**02.02.0010 Baugelände abräumen**
Baugelände, nach Rücksprache mit dem Eigentümer, abräumen
von Hecken, Aufwuchs einschließlich Wurzelwerk, Durchmesser
an der Schnittstelle 10 cm
Ausführung in Teilflächen, siehe Lageplan.
Einschließlich Rosen mit Rankgitter und Kirschlorbeer-Hecke
Zufahrt Flurstück 806.
Abtragsflächen waagerecht, geneigt und geböscht.
Das abgeräumte Material getrennt nach Stoffen laden, abfahren
und entsorgen, einschließlich sämtlicher Gebühren.

Das Gehölze vorsichtig ausgraben, einschlagen und mit dem Boden
seitlich lagern wird gesondert vergütet, siehe Pflanzarbeiten.
Menge: 1,000 psch

**02.02.0020 Holzgartenhaus abräumen**
Holzgartenhaus auf Flurstück 806 Größe ca. 2,5 m x 3 m
und auf Flurstück 822 ca. 3 m x 3 m, mit Satteldach Höhe
bis 2,50 m, nach Rücksprache mit dem Eigentümer, abräumen.
Dach-Abdeckung aus Wellblech bzw. Dachschindel.
Ausführung in Teilflächen. Siehe Fotos.
Das abgeräumte Material getrennt nach Stoffen laden,
abfahren und entsorgen, einschließlich sämtlicher
Gebühren.
Menge: 2,000 Stk

**02.02.0030 Gewächshaus abräumen**
Gewächshaus aus Kunststoffplatten und Alluminiumrahmen auf Flurstück 806 Größe ca. 2 m x 2,5 m,
mit Satteldach, Höhe bis 2 m,  nach Rücksprache mit dem
Eigentümer, abräumen.
Ausführung in Teilflächen. Siehe Fotos.
Das abgeräumte Material getrennt nach Stoffen laden,
abfahren und entsorgen, einschließlich sämtlicher
Gebühren.
Menge: 1,000 Stk

**02.02.0040 Holzlager abräumen**
Holzlager aus Holz auf Flurstück 822 Größe ca. 6 m x 1,5 m,
mit Schrägdach, Höhe bis 2 m,  nach Rücksprache mit dem
Eigentümer, abräumen.
Dach-Abdeckung aus Wellblech.
Ausführung in Teilflächen. Siehe Fotos.
Das abgeräumte Material getrennt nach Stoffen laden,
abfahren und entsorgen, einschließlich sämtlicher
Gebühren.
Menge: 1,000 Stk

**02.02.0050 Bauliche Anlagen abbrechen, Beton/Stahlbeton**
Bauliche Anlagen in Zuge der Erdarbeiten/Auskofferung abbrechen.
Anlage: Fundamente, Mauerreste, Zaunpfosten und Mauer unter den Zäunen.
Material = Beton / Stahlbeton
Abbuch entlang von bestehenden Mauern, Einfriedungen, Bodenplatten.
Ausführung in Kleinmengen.
Freilegen und Verfüllen wird über die Auskofferungsposition bzw.
Verfüllposition abgerechnet.
Abbruchgut in Eigentum des AN übernehmen und von der Baustelle entfernen.
Abgerechnet wird das Volumen des abzubrechenden Materials nach Aufmaß
Abbruch in Teilmengen.
Menge: 45,000 m3

**02.02.0060 Beton abbrechen in Kleinmengen**
Beton entlang Gebäuden, Mauern, Treppen etc. in Kleinflächen und Kleinmengen unter 1 m2 bzw. 0,2 m3 zusammenhängende Fläche/ Masse mit Kleingerät von Hand abbrechen.
Material = Beton,
Abbruchgut der Verwertung nach Wahl des AN zuführen.
Abgerechnet wird die feste Masse des abzubrechenden
Materials nach Aufmass.
Menge: 5,000 m3

**02.02.0070 Beton schneiden**
Betonschnitt entlang von Fundamenten, Mauern, Schächten horizontal
und vertikal mit geeigneten Sägeblättern und Techniken ausführen.
Material = bewehrter Beton.
Mögliche Hindernisse und Bewehrungsstahl vor dem Scheiden ausfindig
machen. Schnitttiefe bis 30 cm
Menge: 25,000 m

**02.02.0080 Kernlochbohrung Betonwand, 350 mm herstellen**
Kernlochbohrung durch  Betonwand (bis 40 cm), 350mm.
Kernlochbohrung für Kanalrohr aus PP DN/OD 315 mm
in der Betonwand zwischen Flurstück 824/805 herstellen.
Einschließlich An- und Abtransport der erforderlichen Geräte und
Entsorgung des Bohrkerns. Einschließlich Schützen der
umliegenden Bauteile (Wände, Böden) vor Bohrwasser.
Betonwand aus durchschnittlich bewehrtem Beton.
Einschließlich Abdichtung der Rohrleitung DN/OD 315 mm.
Futterrohr einbauen und wasserdicht vergießen mit quellfähigem
Spezialmörtel und Schalungsanteil beidseitig.
Wandstärke bis 40 cm
Bohrungsdurchmesser 350 mm
Menge: 1,000 Stk

**02.02.0090 Holzzaun abbauen und entsorgen**
Zäune bzw. Sichtschutz aus Holz bei Flurstück 814 nach
Rücksprache mit dem Eigentümer abbauen und entsorgen.
Zaunhöhe bis 200 cm.
Inkl. sämtlicher Erdarbeiten, Materialien,
Pfosten und Nebenleistungen.
Abbruchgut geht in Eigentum des AN über und ist zu
entsorgen.
Menge: 20,000 m

**02.02.0100 Maschdrahtzaun abbauen und entsorgen**
Maschendrahtzaun auf Betonmauer nach Rücksprache mit
dem Eigentümer abbauen und entsorgen. Zaunhöhe bis 150 cm.
Inkl. sämtlicher Erdarbeiten, Materialien, einbetonierten Pfosten und
Nebenleistungen. Abbruchgut geht in Eigentum des AN über
und ist zu entsorgen.
Menge: 150,000 m

**02.02.0110 Holzzaun sichern bzw. abbauen, lagern u. wiederversetzen**
Holzlattenzaun nach Rücksprache mit dem Eigentümer
sichern bzw. abbauen, seitlich lagern und wieder versetzen.
Zaunhöhe bis 150 cm.
Zerstörte Teile sind zu ersetzen.  Inkl. sämtlicher Materialien,
Fundament- und Erdarbeiten sowie Nebenleistungen.
Menge: 5,000 m

**02.02.0120 Maschendrahtzaun sichern bzw. abbauen, lagern u. wiederversetzen**
Maschendrahtzaun nach Rücksprache mit dem Eigentümer
sichern bzw. abbauen, seitlich lagern und wieder versetzen.
Zerstörte Teile sind zu ersetzen.  Inkl. sämtlicher Materialien,
Fundament- und Erdarbeiten sowie Nebenleistungen.
Menge: 5,000 m

**02.02.0130 Maschendrahtzaun liefern und einbauen**
Maschendrahtzaun aus verzinktem Drahtgeflecht und kunststoffummantelt
mit Pfosten und Hülsen, einschließlich Verspannmaterial liefern und in
Einzellängen bis 5 m einbauen.
Einschließlich der erforderlichen Erdarbeiten. Zaunhöhe ca. 1,50 m.
Pfosten aus Stahl, regensicher abgedeckt, Abmessung nach statischen
Erfordernissen. Pfostenlänge = 2,00 m, Abstand der Pfosten bis 2, 00 m.
Die unteren Gefälleanpassungen bzw. Abtreppungen vom
Maschendrahtzaun sind entsprechend einzurechnen.
Pfosten in Streifenfundamente versetzen. Streifenfundament wird
gesondert vergütet.
Erforderliche Eck- und Endausbildungen sowie Anbindung an die
bestehenden Maschendrahtzäunen sind einzurechnen.
Ausführung in Teilmengen.
Menge: 20,000 m

**02.02.0140 Streifenfundament herstellen, Beton C 20/25**
Ortbeton für Streifenfundamente  der zuvor aufgeführten Maschendrahtzäune aus bewehrtem Beton EN 206-1, DIN 1045-2, C 20/25,
Expositionsklassen XC1, XF1 herstellen, einschl. der anfallenden Erdarbeiten.
Aushub geht in Eigentum des AN ueber und wird beseitigt.
Betonstahl (Stahlsorte BST 500 S, BST 500 M), entsprechend den
statischen und konstruktiven Erfordernissen einbauen, für die
Einbindung der Anschlussbewehrung zu best. Streifenfundamente.
Der Betonstahl wird nicht gesondert vergütet und ist in die Position
einzurechnen.
Einschließlich der evtl. Schalung und Bewehrung
sowie sonstigen Nebenarbeiten.
Streifenfundamente: Einzellängen bis 5 m, Breite 0,25 m, Tiefe 0,80 m.
Ausführung in Teilmengen.
Menge: 4,000 m3

**02.02.0150 Doppelstabmattenzaun, schwer, liefern und einbauen**
Doppelstabmattenzaun, schwer, einschließlich der erforderlichen Erd- und Fundamentarbeiten nach Rücksprache mit den Eigentümern, liefern und einbauen.
Doppelstabmattenzäune, Zaunhöhe bis 160 cm, Länge 2,51 m.
Hergestellt aus punktgeschweißtem Stahldraht. Drahtstärken: senkrechte Drähte 6 mm, horizontale Doppeldrähte je 8mm. Maschenweiten 50x200mm. Drahtspitzen auf der oberen Längsseite ca. 30 mm überstehend.
Zaunpfosten aus Vierkantrohr 80x40mm (Wandstärke 2mm), Länge 2200mm. Die unteren Gefälleanpassungen bzw. Abtreppungen vom
Doppelstabmattenzaun sind entsprechend einzurechnen.
Zaunpfosten zum Einbetonieren; mit großer Alukappe (farbig passend).
Betonfundament C20/25, Durchmesser = 40 cm, Tiefe = 80 cm, bis 5 cm unter Oberkante Gelände.
Mit angenieteten Kunststoffhaltern (Abstand ca. 20cm) und Stahl-Abdeckschiene (40/5mm) zur einfachen Befestigung der Zaunelemente mittels mitgelieferter Edelstahlschrauben (incl. Spezial-Sechskantschlüssel).
Erforderliche Eck- und Endausbildungen sind einzurechnen.
Oberflächen der Zaunelemente und Pfosten im Tauchbad feuerverzinkt nach EN ISO 1461.
Menge: 130,000 m

**02.02.0160 Zulage Doppelstabmattenzaun, abgekantetes Blech liefern und einbauen**
Zulage zum Doppelstabmattenzaun, schwer, für ein abgekantetes Blech
am Fuß vom Zaun mit einer Höhe von 0,50 m.
Nach statischen Erfordernissen gegebenenfalls Doppelstabmattenzaun
mit zusätzlichen Zwischenpfosten ausführen.
Menge: 130,000 m

**02.02.0170 Schacht DN 1000 mm abbrechen**
Schacht des Mischwasser-Bestandskanals abbrechen.
Schacht DN 1000, rund, aus Betonfertigteilen abbrechen.
Schacht einschließlich Unterteil, Konus bzw. Schachtabdeckung,
aufsteigenden Schachtringen und Schachtdeckel abbrechen.
Notwendige Erdarbeiten durchführen.
Schachttiefe bis ca. 3,00 m.
Abbruchgut geht in Eigentum des AN über und ist zu
entsorgen.
Menge: 2,000 St

**02.02.0180 Schacht 0,5 m x 0,50 m abbrechen**
Schacht des Mischwasser-Bestandskanals abbrechen.
Schacht 0,50 m x 0,50 m, quadratisch, aus Beton abbrechen.
Schacht einschließlich Unterteil, Schachtabdeckung,
aufsteigenden Schachtringen und Schachtdeckel abbrechen.
Notwendige Erdarbeiten durchführen.
Schachttiefe bis ca. 1,50 m.
Abbruchgut geht in Eigentum des AN über und ist zu
entsorgen.
Menge: 2,000 St

**02.02.0190 Hohlräume verfüllen, Dämmer**
Hohlräume von stillgelegten Entwässerungsleitungen und
Schächten auf Flurstück 814, 815 und 817 u. ä. hohlraumfrei verfüllen.
Geforderten Baustoff liefern und einbringen, einschließlich
stellen, vorhalten und abbauen der dazu erforderlichen
systemgebundenen Zubehör wie Standrohre,
Einfüllstutzen, Entlüftungen usw. Verschluss nach Wahl
des AN. Dämmer nach Wahl des AN. Keine Entmischung
beim Einbringen. Hohlraumfreie, volumenbeständige
Verfüllung muss gewährleistet sein. Einbau und
Verarbeitung nach Hersteller Vorgaben.
Rohre aus Beton, Stahlbeton DN 200 mm.
Menge: 6,000 m3

**02.02.0200 Abmauerung Kanal wasserdicht herstellen**
Abmauerung innerhalb des Kanales wasserdicht herstellen,
aus Kanalklinkern DIN 4051, Wanddicke 11,5 cm.
Best. Kanal DN 200-300 mm aus Beton.
Menge: 0,500 m2

**02.02.0210 Rohre ausbauen DN 200-300 mm**
Zulage zu allen Aushubpositionen für Baugruben
und zu allen Leitungsgräben für Erschwernisse
beim Aushub und Arbeitsablauf für das Abbrechen
und Ausbauen von Entwässerungsleitungen.
Für Rohre kleiner als DN 150 mm wird keine Er-
schwerniszulage gewährt.
Bei nicht kreisförmigem Rohrquerschnitt gilt die größte
Nennweite.
Bei Rohren gleich und größer DN 400 mm wird der
Hohlraum des Rohres bei der Berechnung des Graben- bzw. Baugrubenaushubs in Abzug gebracht.
Rohrauflager und Rohrummantelungen aus Beton
werden nach den Positionen Beton- bzw. Stahlbetonabbruch abgerechnet.
Rohre aus Steinzeug, Beton, Stahlbeton DN 200-300 mm.
Menge: 10,000 m

**02.02.0220 Oberboden abtragen, fördern und lagern**
Oberboden ggf. einschließlich Vegetationsdecke abtragen, fördern und innerhalb der Baustelle auf den jeweiligen
Grundstücken zwischenlagern.
Abtragsbereich Zufahrtsbereiche, Kanaltrasse.
Unrat vorher und während der Arbeiten aussondern.
Unrat in Eigentum des AN übernehmen und von der Baustelle entfernen.
Dicke des Abtrages i.M. 25 cm.
Oberboden in regelmäßig geformten Mieten locker aufsetzen.
Abgerechnet wird nach Abtragsprofilen.
Ausführung in Teilmengen.
Menge: 125,000 m3

**02.02.0230 Oberboden, gelagert andecken**
Gelagerten Oberboden aufnehmen, fördern und profilgerecht andecken.
Andeckung auf Zufahrtsbereiche, Kanaltrasse.
Dicke der Andeckung i.M. 25 cm.
Abgerechnet wird nach Auftragsprofilen.
Ausführung in Teilmengen.
Menge: 125,000 m3

**02.02.0240 Oberboden, geliefert andecken**
Von Privat gelieferten Oberboden auf Flurstück 813 aufnehmen,
fördern und profilgerecht andecken.
Andeckung auf dem flachen Grundstück 813.
Dicke der Andeckung i.M. 25 cm.
Abgerechnet wird nach Auftragsprofilen.
Ausführung in Teilmengen.
Menge: 25,000 m3

**02.02.0250 Oberboden ansäen, RSM Regio**
Rasenansaat mit RSM Regio herstellen. Saatgut ohne Entmischung ausbringen, einarbeiten und andrücken.
Fläche 'auf Zufahrtsbereiche, Kanaltrasse.'
Feinplanum feinkrümelig lockern.
Saatgutmenge = 7 g/m2.
Regiosaatgutmischung (RSM Regio), Ursprungsgebiet 10,
Schwarzwald.
Standortvariante Grundmischung.
Roggentrespe 2 g/m2 beimischen.
Ausführung in Teilmengen.
Menge: 600,000 m2

**02.02.0260 Leitungsgraben ausheben und laden**
Boden für Leitungsgraben Hauptleitung einschließlich Baugruben
für Schächte und der Drainschicht mit einer Stärke von 0,30 m,
ausheben und laden.
Boden der Homogenbereiche, siehe Bodengutachten.
Grabentiefe bis 3,30 m.
Breite der Grabensohle nach DIN EN 1610
Grabentiefe zusätzlich unter UK Rohr  0,15 m tief ausheben.
(Für den Verbau wird pauschal insgesamt 2 x 10 cm zur
lichten Grabenbreite zugerechnet)
Einschl. kraftschlüssiger Verbau nach Wahl des AN Verbau
entsprechend statischen und konstruktiven  Erfordernissen
herstellen, vorhalten rückbauen und von der Baustelle entfernen.
Das Herstellen von Aussparungen im Verbau wegen querender Versorgungs- oder Entsorgungsleitungen wird nicht vergütet.
Aushub laden bzw. zeitlich zwischenlagern.
Abgerechnet wird nach Aufmaß Grabenbreite mit Länge
hergestellter Leitungsgraben.
Die Grabentiefe wird abgerechnet ab OF Gelände oder
Straße unter Abzug des Oberbodens bzw. der
Asphaltbefestigung/Pflaster bis Grabensohle.
Abrechnung mit senkrechten Grabenwände.
Die Baugruben für die Schächte werden in der Achse der
Leitung ohne Berücksichtigung von Mehraushub
durchgemessen.
Ausführung in Teilmengen.
Menge: 285,000 m3

**02.02.0270 HA-und Straßenentwässerungs-Leitungsgraben ausheben und laden**
Boden für Leitungsgraben Hausanschluss- und und Straßenentwässerungsleitungen ausheben und laden.
Boden der Homogenbereiche, siehe Bodengutachten.
Grabentiefe bis 3,30 m.
Breite der Grabensohle nach DIN EN 1610
Grabentiefe zusätzlich unter UK Rohr  0,15 m tief ausheben.
(Für den Verbau wird pauschal insgesamt 2 x 10 cm zur
lichten Grabenbreite zugerechnet)
Einschl. kraftschlüssiger Verbau nach Wahl des AN Verbau
entsprechend statischen und konstruktiven  Erfordernissen
herstellen, vorhalten rückbauen und von der Baustelle entfernen.
Das Herstellen von Aussparungen im Verbau wegen querender Versorgungs- oder Entsorgungsleitungen wird nicht vergütet.
Aushub laden bzw. zeitlich zwischenlagern.
Abgerechnet wird nach Aufmaß Grabenbreite mit Länge
hergestellter Leitungsgraben.
Die Grabentiefe wird abgerechnet ab OF Gelände oder
Straße unter Abzug des Oberbodens bzw. der
Asphaltbefestigung/Pflaster bis Grabensohle.
Abrechnung mit senkrechten Grabenwände.
Die Baugruben für die Schächte werden in der Achse der
Leitung ohne Berücksichtigung von Mehraushub
durchgemessen.
Ausführung in Teilmengen.
Menge: 70,000 m3

**02.02.0280 Erschwerniszulage Baugruben direkt an Bebauung ausheben und laden**
Erschwerniszulage zu Boden ausheben und laden,
jedoch für einzelne Baugruben direkt an Bebauung, Handaushub.
Ausführung nur nach Vorgabe des AG und schriftlicher
Ankündigung vor der Ausführung und gemeinsamen Aufmaß.
Boden der Homogenbereiche, siehe Bodengutachten.
Abtragstiefe je nach Erfordernis.
Ausführung in Teilmengen.
Menge: 30,000 m3

**02.02.0290 Erschwerniszulage Boden im Bereich Wurzeln ausheben, laden**
Erschwerniszulage zu Boden ausheben und laden,
jedoch im Bereich von Wurzeln, Handaushub.
Ausführung nur nach Vorgabe des AG und schriftlicher
Ankündigung vor der Ausführung und gemeinsamen Aufmaß.
Boden der Homogenbereiche, siehe Bodengutachten.
Abtragstiefe je nach Erfordernis.
Ausführung in Teilmengen.
Menge: 10,000 m3

**02.02.0300 Erschwerniszulage im Bereich von kreuzenden Leitungen**
Zulage zur Erschwernis für alle Teilleistungen (z.B.
beim Verbau, Rohrgrabenaushub, Leitungsverlegung,
Wiederverfüllung etc.) für das Freilegen und Sichern
von
- Fernmelde-, Strom- und sonstige Kabel,
- Leerrohre
- Hausanschlüsse Gas / Wasser usw.
die den herzustellenden Rohrgraben kreuzen.
Mit dieser Position abgegolten sind alle Erschwernisse
auf sämtliche Teilleistungen, die durch die
Trassenkreuzung hervorgerufen werden.
Die einzelnen Spartenträger sind sorgfältig zu sichern
und im Zuge der Leitungsgrabenverfüllung mit
Sand wieder zu umhüllen. Sand wird getrennt vergütet.
Abrechnung pro Querung, wobei alle innerhalb einer
Querschnittsfläche von 0,5 m x 0,5 m gelegenen Kabel,
Kabelbündel, Leerrohre und Leerrohrpakete, Leitungen
usw. als 1 Querung abgerechnet werden.
Durchmesser Leitungen bis 150 mm.
Abrechnung nur für Leitungen usw. welche bei der
Herstellung des Grabens in Betrieb sind. Erschwernis
wird nicht vergütet für bereits stillgelegte Leitungen.
Abrechnung nach Länge der kreuzenden Leitungen
Menge: 15,000 m

**02.02.0310 Erschwerniszulage im Bereich längsverlaufenden Leitungen**
Zulage zur Erschwernis für alle Teilleistungen (z.B.
beim Verbau, Rohrgrabenaushub, Leitungsverlegung,
Wiederverfüllung etc.) für das Freilegen und Sichern
von
- Fernmelde-, Strom- und sonstige Kabel
- Leerrohre
- Hausanschlüsse Gas / Wasser usw.
die im Rohrgraben längsverlaufen.
Mit dieser Position abgegolten sind alle Erschwernisse
auf sämtliche Teilleistungen, die durch die
längsverlaufenden Leitungen hervorgerufen werden.
Die einzelnen Spartenträger sind sorgfältig zu sichern
und im Zuge der Leitungsgrabenverfüllung mit
Sand wieder zu umhüllen. Sand wird getrennt vergütet.
Abrechnung pro Querung, wobei alle innerhalb einer
Querschnittsfläche von 0,5 m x 0,5 m gelegenen Kabel,
Kabelbündel, Leerrohre und Leerrohrpakete, Leitungen
usw. als 1 Leitung abgerechnet werden.
Durchmesser Leitungen bis 150 mm.
Abrechnung nur für Leitungen usw. welche bei der
Herstellung des Grabens in Betrieb sind. Erschwernis
wird nicht vergütet für bereits stillgelegte Leitungen.
Abrechnung nach Länge der längsverlaufenden Leitungen
Menge: 10,000 m

**02.02.0320 Leitg. einsanden Sand 0/2 mm**
Auflager und Ummantelung für Versorgungsleitungen und Schutzrohre aus Sand herstellen.
Sand 0/2 mm, gewaschen, neutral, ohne korrosive Bestandteile liefern, einbauen und verdichten.
Vergütet werden je nach Erfordernis :
Sandbett 10 bis 15 cm
Leitungszone 10 cm über Leitung
Sand 0/2 mm
Menge: 2,000 m3

**02.02.0330 Erschwerniszulage Unterquerung Unterminieren von Mauern**
Zulage zur Erschwernis für alle Teilleistungen (z.B.  Rohrgrabenaushub, Leitungsverlegung, Wiederverfüllung etc.) für das Unterqueren bzw. Unterminieren von Mauer, Einfassungen etc. beim Herstellen der Hausanschlüsse für Kanal
Mit dieser Position abgegolten sind alle Erschwernisse
auf sämtliche Teilleistungen, die durch die
Unterquerung/ Unterminierung hervorgerufen werden.
Abrechnung pro Unterquerung/ Unterminierung  Leitungsgraben bis zu einer Unterminierungslänge von 1,0 m
Menge: 4,000 St

**02.02.0340 Erschwerniszulage Hausanschlussleitung freilegen**
Zulage pro Anschluss an eine bestehende Hausanschlussleitung für das freilegen und säubern der vorhandenen Rohrleitung über eine Länge von min. 40 cm. Handarbeit ist einzurechnen.
Vergütet wird pro Anschluss 1 Stück.
Menge: 17,000 St

**02.02.0350 Lehmquerriegel herstellen**
Lehmriegel im Leitungsgraben der Hauptleitungen als Querriegel
herstellen um eine Drainagewirkung des Rohrgrabens zu verhindern.
Lehmquerriegel ca. alle 25 m über die komplette Breite des Grabens
einbauen. Breite ca. 40 cm breit, Höhe ca. 30 cm.
Abgerechnet wird entsprechend der Abrechnung beim Aushub,
abzügl. der durch Baukörper mit mehr als 0,1 m² Querschnitt sowie
durch Teilverfüllungen verdrängten Mengen.
Menge: 1,000 m3

**02.02.0360 Drainschicht aus Kies 8/16 mm herstellen**
Drainschicht im Leitungsgraben unter dem Rohrauflager
mit Kies 8/16 mm herstellen.
Einbaudicke nach Erfordernis, siehe Bodengutachten,
ca. 30 cm unter dem Rohrauflager.
Einschließlich Lieferung der geford. Materialien.
Der Aushub für die Drainschicht wird über die Aushubposition
abgerechnet.
Abgerechnet wird nach Auftragsprofilen.
Menge: 55,000 m3

**02.02.0370 Geotextilvlies, GRK3, >150 g/m2**
Geotextilvlies liefern und als Schutzvlieslage im Leitungsgraben
unter dem Rohrauflager komplett um die Drainschicht aus Kies
16/32 mm umschlagen/einbauen.
Die Überlappung ist einzurechnen.
Geotextilrobustheitsklasse (GRK) 3.
Flächengewicht min. 150 g/m².
Menge: 420,000 m2

**02.02.0380 Leitungszone, Rohrauflager Hauptleitung u. HA herstellen**
Liefern, einbauen und verdichten von Material zur
Herstellung der unteren Bettung, Dicke 15 cm, und
Leitungszone bis 30 cm über Rohrscheitel für die
Hauptleitungen, Hausanschluss- und Straßenentwässerungsleitungen nach DIN EN 1610.
Splitt 8/16 mm.
Abgerechnet wird mit senkrechten Wänden entsprechend
der Abrechnung beim Aushub, abzügl. der durch
Baukörper mit mehr als 0,1 m² Querschnitt sowie durch
Teilverfüllungen verdrängten Mengen.
Menge: 150,000 m3

**02.02.0390 Hauptverfüllung Vorsiebmaterial**
Hauptverfüllung einschließlich Verdichtung der Leitungsgräben
und Arbeitsräumen bei Schachtbauwerken für die Hauptleitungen,
Hausanschluss- und Straßenentwässerungsleitungen
nach DIN EN 1610 bzw. DIN 18300, dem Arbeitsblatt
A 139 der ATV herstellen.
Geforderte Verdichtungsleistung = 97 % der einfachen
Proctordichte.
Einschließlich Lieferung der geforderten Materialien.
Material = gebrochenes Naturgestein, kein Recyclingmaterial.
Vorsiebmaterial aus dem Steinbruch.
Menge: 75,000 m3

**02.02.0400 Hauptverfüllung Kanalgraben mit Aushubmaterial**
Hauptverfüllung einschl. Verdichtung der Leitungsgräben
und Arbeitsräume bei Schachtbauwerken für die Hauptleitungen,
Hausanschluss- und Straßenentwässerungsleitungen
nach DIN EN 1610 bzw. DIN 18300, dem Arbeitsblatt
A 139 der DWA herstellen.
Gelagertes Aushubmaterial von der Bereitstellungsfläche
aufnehmen, transportieren und verfüllen.
Geforderte Verdichtungsleistung = 97 % der
einfachen Proctordichte.
Abgerechnet wird mit senkrechten Wänden entsprechend
der Abrechnung beim Aushub, abzügl. der durch
Baukörper mit mehr als 0,1 m² Querschnitt sowie durch
Teilverfüllungen verdrängten Mengen.
Hauptverfüllung bis UK Planum Straße bzw.
bis Gelände unter Abzug des Oberbodens.
Material = gelagertes Aushubmaterial
Menge: 75,000 m3

**02.02.0410 Verfüllung ausgehobenes Zaunbetonmauer mit Aushubmaterial**
Verfüllung des zuvor ausgehobenen Betonmauer
der Zaunanlage mit gelagertem Aushubmaterial.
Gelagertes Aushubmaterial von der Bereitstellungsfläche
aufnehmen, transportieren und verfüllen.
Geforderte Verdichtungsleistung = 97 % der
einfachen Proctordichte.
Abgerechnet wird mit senkrechten Wänden entsprechend
der Abrechnung beim Aushub, abzügl. der durch
Baukörper mit mehr als 0,1 m² Querschnitt sowie durch
Teilverfüllungen verdrängten Mengen.
Hauptverfüllung bis Gelände unter Abzug des Oberbodens.
Material = gelagertes Aushubmaterial
Menge: 25,000 m3

**02.02.0420 Mauersockel verputzen**
Freigelegten Mauersockel mit geeignetem Außenputz verputzen und nachbehandeln incl. Lieferung aller notwendigen Materialien, wie Grundierung/Haftgrund etc.
Mauersockel vor Verputzen mit geeignetem Gerät reinigen.
Vergütet wird nach lfdm verputzter Mauer, Putzhöhe bis 0,3 m.
Ausführung in Teilmengen, Farbtöne in Anpassung an den Bestand.
Menge: 10,000 m

**02.02.0430 Noppenfolie liefern und einbauen**
Noppenfolie, einseitig vlieskaschiert
Stärke 1 cm, liefern und in 70 cm breiten Streifen einbauen, vor Anfüllen der Fassade - an Fehlstellen.
OK 1 cm unter OK Belagsfläche.
Einschl. sämtlicher Schnittarbeiten.
Schnitte sauber horizontal, nicht sichtbar.
Delta MS Noppenfolie oder gleichwertig.
Menge: 10,000 m

**02.02.0440 Instandsetzungsmörtel verfüllen, verputzen**
Hohl- und Zwischenräume (horizontal und vertikal) bzw. Boden und Wände, mit geeignetem Mörtel (PCC Mörtel) verfüllen bzw. verputzen.
Hochfester Mörtel mit folgenden Eigenschaften:
- Hohe Druckfestigkeit und Abriebbeständigkeit, hoch mechanisch belastbar.
- Sulfatbeständig
- Wasserdicht bis 5 m Wassersäule
- Schwindkompensiert und faserarmiert.
- Hoher Karbonatisierungs-und Chlorideindringwiderstand.
- Zertifiziert nach EN 1504-3 Klasse R4.
- Erfüllt die Anforderungen der Rili SIB / ZTV ING.
- Entspricht Beanspruchungsklasse M3 nach
- Wasserfest, witterungs-und frosttausalzbeständig, universell innen und außen einsetzbar.
- Pumpfähig und spritzbar.
- Geeignet für Expositionsklassen X0, XC1-4, XD1-3, XS1-3, XF1-4, XA1-2 und XM1.
- Dauerhaft beständig gegen starken chemischen Angriff der Expositionsklasse XWW3, nach DIN 19573.
Menge: 100,000 kg

**02.02.0450 Beton C 20/25 in Kleinmengen liefern und einbauen**
Beton C 20/25 in Kleinmengen liefern und einbauen
für Unterfangungen, Unterstopfungen, Auffüllungen etc.
Menge: 5,000 m3

#### 02.03 Pflanzarbeiten

**02.03.0010 Bäume fällen mit Roden, DU 0,10 - 0,30 m**
Bäume nach Rücksprache mit dem Eigentümer, fällen, Wurzelstöcke roden.
Die Wurzelstöcke gehen in Eigentum des AN über und werden beseitigt.
Gemessen wird der Stammdurchmesser 1,00 m über Gelände.
Wurzellöcher unterhalb des Planums mit geeignetem Boden
verfüllen, Boden verdichten.
Gesamtes Holz geht in Eigentum des AN über und wird
beseitigt.
Stammdurchmesser über 0,10 bis 0,30 m.
Menge: 2,000 St

**02.03.0020 Schutz für Baumstamm herstellen**
Schutz für Baumstamm durch Mantel mit Polsterung
herstellen und während der Bauzeit vor- und unterhalten.
Der Mantel darf den Baumstamm und die Wurzelanläufe nicht berühren.
Stammumfang über 75 bis 150 cm.
Polsterung des Stammes mit Schaumstoffrohren.
Mantel aus Brettern, 24 mm dick, lückenlos befestigen.
Mantelhöhe mindestens 3,00 m.
Schutz nach Beendigung der Bauarbeiten abbauen und entfernen.
Menge: 1,000 St

**02.03.0030 Wurzelsperrplatten herstellen**
Liefern und einlegen von Wurzelsperrplatten als
Schutzabtrennung gegen Kabeltrassen aus Kunststoff,
Hoch dichte Wurzelführungsbahn aus HDPE zum Schutz von
befestigten Oberflächen, Technik- und Versorgungsleitungen,
usw. mit integrierten Rippen zur Leitung der Wurzeln nach unten
Rollenware:  Höhe: 100cm  Stärke: 1mm
Fabrikat: ReRoot 1000, Höhe 100 cm, oder gleichwertig.
Erforderliche Erdarbeiten zum Einbau sind einzurechnen
Menge: 4,000 m2

**02.03.0040 Gehölze ausgraben, einschlagen, wiederversetzen**
Gehölze nach Rücksprache mit dem Eigentümer vorsichtig
ausgraben, nach Arten und Größen getrennt einschlagen und
mit dem Boden auf dem Zwischenlager lagern.
Zwischenlager zum Einschlagen nach Wahl des AN. Förderweite bis 6 km.
Allseitig mit lockerem Boden oder Mulchstoff umgeben.
Gehölze im Einschlag feucht halten.
Gehölze wieder versetzen. Pflanzloch herstellen. Brauchbaren Bo-
den wiederverwenden, überschüssigen Boden seitlich einplanieren.
Entsorgen von ungeeignetem Boden wird nicht gesondert vergütet.
Pflanzung auf Fläche mit einer Neigung flacher als  1:4.
Pflanzloch 20 x 20 cm, bzw. DU = 25 cm, 30 cm tief
Bodenverbesserungsstoffe nach Angabe des AG mit brauchbaren Boden vermischen. Bodenverbesserungsstoffe werden
gesondert vergütet.
Gehölze = Kleingehölze, Bodendecker o.ä.
Menge: 30,000 St

**02.03.0050 Hochstamm ausgraben, einschlagen, wiederversetzen**
Hochstamm, Stammbusch oder Solitärpflanzen nach Rücksprache
mit dem Eigentümer, vorsichtig ausgraben, nach Arten und Größen
getrennt einschlagen und mit dem Boden auf dem Zwischenlager lagern.
Zwischenlager zum Einschlagen nach Wahl des AN. Förderweite bis 6 km.
Allseitig mit lockerem Boden oder Mulchstoff umgeben.
Gehölze im Einschlag feucht halten.
Stammumfang über 10 bis 20 cm.
Gehölze wieder versetzen. Pflanzloch herstellen. Brauchbaren Bo-
den wiederverwenden, überschüssigen Boden seitlich einplanieren.
Entsorgen von ungeeignetem Boden wird nicht gesondert vergütet.
Pflanzung auf Fläche mit einer Neigung flacher als  1:4.
Bodenverbesserungsstoffe nach Angabe des AG mit brauchbaren Boden vermischen. Bodenverbesserungsstoffe werden
gesondert vergütet.
Gehölze = Hochstamm, Stammbusch oder Solitärpflanzen o.ä.
Menge: 4,000 St

**02.03.0060 Hochstamm pflanzen, über 10 bis 14 cm**
Hochstamm, Stammbusch oder Solitärpflanzen, bauseits geliefert versetzen. Pflanzloch nach Rücksprache mit dem Eigentümer herstellen.
Brauchbaren Boden wiederverwenden, überschüssigen Boden seitlich einplanieren. Entsorgen von ungeeignetem Boden wird nicht gesondert vergütet.
Gehölz = Hochstamm/Stammbusch, mit Ballen/Container,
Stammumfang über 10 bis 14 cm.
Bodenverbesserungsstoffe nach Angabe des AG mit dem brauchbaren Boden vermischen. Bodenverbesserungsstoffe werden gesondert vergütet.
Menge: 2,000 St

**02.03.0070 Erdkompost Körnung 0/20 liefern und aufbringen**
Erdkompost gütegesichert,
Nachweis der Güteüberwachung durch Prüfzeugnis,
Körnung 0/20 mm
liefern und gleichmäßig aufbringen,
Auftragsmenge: 25 l /m².
Bodenverbesserungsstoff einarbeiten durch Fräsen
wird gesondert vergütet.
Menge: 30,000 m2

**02.03.0080 Substrat A liefern und einbauen**
Substrat A (nicht tragfähig) liefern und in den Pflanzquartieren einbauen.
Typ Arboten Fabr. Hauke Erden oder gleichwertig
Verdichtungsgrad Dpr <= 85%
Menge: 10,000 m3

#### 02.04 Rohrlieferung und Verlegung

**02.04.0010 Rohre DN 250 mm ablängen**
Steinzeug/Beton-Rohr DN 250 mm ablängen.
Das Rohr ist mittels Trennmaschine oder ähnlichem
geradlinig abzutrennen.
Vergütet wird je Trennschnitt.
Menge: 4,000 St

**02.04.0020 PP-Rohre DN/OD 110 mm**
Entwässerungsleitungen aus Polypropylen-Vollwandrohren
(PP) gemäß DIN EN 1610, A 139 und DIN EN 1852 oder
gleich- wertigem Material, möglichst mit fest
integrierter Dichtung, in Längen ab 1,00 m herstellen.
Formstücke werden gesondert als Zulage vergütet.
Um die Beweglichkeit der Rohrverbindung zu erhöhen, ist
am Rohrstoß eine 5 mm breite Fuge einzuhalten. Die
Anzahl der Rohrverbindungen ist so gering wie möglich
zu halten, d. h. nach Möglichkeit sind stets Rohre in
größtmöglicher Baulänge zu verwenden.
Die maßgeblichen Einbau- und Belastungsbedingungen sind
der Planung zu entnehmen.
Die Kosten für die statische Berechnung und Bemessung
der Rohre sind einzurechnen.
Steifigkeitsklasse mindestens SN 10.
DN/OD 110 mm.
Menge: 3,000 m

**02.04.0030 PP-Rohre DN/OD 160 mm**
Entwässerungsleitungen aus Polypropylen-Vollwandrohren (PP) gemäß DIN EN 1610, A 139 und DIN EN 1852 oder gleich- wertigem Material, möglichst mit fest integrierter Dichtung, in Längen ab 1,00 m herstellen.
Formstücke werden gesondert als Zulage vergütet.
Um die Beweglichkeit der Rohrverbindung zu erhöhen, ist am Rohrstoß eine 5 mm breite Fuge einzuhalten. Die Anzahl der Rohrverbindungen ist so gering wie möglich zu halten, d. h. nach Möglichkeit sind stets Rohre in größtmöglicher Baulänge zu verwenden.
Die maßgeblichen Einbau- und Belastungsbedingungen sind der Planung zu entnehmen.
Die Kosten für die statische Berechnung und Bemessung der Rohre sind einzurechnen.
Steifigkeitsklasse mindestens SN 10.
DN/OD 160 mm. Farbe orange.
Menge: 40,000 m

**02.04.0040 PP-Pass-Rohre DN/OD 110 mm**
Zulage für das Herstellen, Liefern und Verlegen von
pass- genauen Polypropylen-Rohren.
Rohre in kürzeren Längen als 1,00 m gelten als
Passrohre.
Verschnitt wird zusätzlich nicht vergütet, er ist mit
dem EP abgegolten.
Mindestens SN 10.
DN/OD 110 mm.
Menge: 1,000 St

**02.04.0050 PP-Pass-Rohre DN/OD 160 mm**
Zulage für das Herstellen, Liefern und Verlegen von pass- genauen Polypropylen-Rohren.
Rohre in kürzeren Längen als 1,00 m gelten als Passrohre.
Verschnitt wird zusätzlich nicht vergütet, er ist mit dem EP abgegolten.
Mindestens SN 10.
DN/OD 160 mm. Farbe orange.
Menge: 16,000 St

**02.04.0060 PP-GZ-Stücke DN/OD 160 mm**
Zulage für das Liefern und Einbauen von Polypropylen-Gelenk- stücken,
Zulaufseite. Regelbaulänge 1000 mm.  Farbe orange.
Mindestens SN 10.
DN/OD 160 mm.
Menge: 3,000 St

**02.04.0070 PP-Sch-Anschluss DN/OD 160 mm**
Zulage für das Liefern und Einbauen von
Schachtanschlussstücken (Schachtfutter)
Die Anschlussmuffe muss für ein Polypropylen-Rohr
ausgeformt sein.
DN/OD 160 mm
Menge: 3,000 St

**02.04.0080 PP-Bögen DN/OD 110 mm**
Zulage für das Liefern und Verlegen von
Polypropylen-Bögen in 11 - 45 Grad.
Mindestens SN 10.
DN/OD 110 mm.
Menge: 3,000 St

**02.04.0090 PP-Bögen DN/OD 160 mm**
Zulage für das Liefern und Verlegen von Polypropylen-Bögen in 11 - 45 Grad.
Mindestens SN 10.
DN/OD 160 mm. Farbe orange
Menge: 48,000 St

**02.04.0100 PP-Reduzierstück DN/OD 160/110 mm**
Zulage für das Liefern und Verlegen von Polypropylen-
Reduzierstück
DN 160 auf DN 110 mm
Menge: 1,000 St

**02.04.0110 PP-Überschiebmuffe DN/OD 110 mm**
Zulage für das Liefern und Verlegen von Polypropylen-Überschiebmuffen.
Mindestens SN 10.
DN/OD 110 mm.
Menge: 1,000 St

**02.04.0120 PP-Überschiebmuffe DN/OD 160 mm**
Zulage für das Liefern und Verlegen von
Polypropylen-Überschiebmuffen.
Mindestens SN 10.
DN/OD 160 mm.
Menge: 6,000 St

**02.04.0130 Übergangsring Übergang PVC-PP DN/OD 160 mm**
Übergangsringe für den Übergang von PVC-Rohren auf
PP-Rohre liefern und einbauen.
Übergang PVC - PP
DN 150 mm
Menge: 1,000 St

**02.04.0140 Übergangsstück Übergang PP-Stz DN 150 mm**
Übergangsringe für den Übergang von PP-Rohren auf
Stz-Rohre liefern und einbauen.
Übergang PP-Stz
DN 150 mm
Menge: 1,000 St

**02.04.0150 Manschettendichtung DN 150 mm**
Manschettendichtung zwecks Verbindung von Spitzenden
zweier Abwasserrohre liefern und einbauen.
Manschettendichtung mit Bauaufsichtlichen
Zulassung - für Übergänge aller Rohrmaterialien -
EPDM-Dichtung nach DIN EN 681-1
Spannbänder und Scherbänder aus Edelstahl
nach DIN EN 10 088-2
Fabrikat Mücher oder gleichwertiger Art
DN 150 mm auf PP
Menge: 10,000 St

**02.04.0160 Manschettendichtung DN 250 mm**
Manschettendichtung zwecks Verbindung von Spitzenden
zweier Abwasserrohre liefern und einbauen.
Manschettendichtung mit Bauaufsichtlichen
Zulassung - für Übergänge aller Rohrmaterialien -
EPDM-Dichtung nach DIN EN 681-1
Spannbänder und Scherbänder aus Edelstahl
nach DIN EN 10 088-2
Fabrikat Mücher oder gleichwertiger Art
1 x DN 250 mm Steinzeug auf DN/OD 315 mm PP.
2 x DN 250 mm Stahlbeton auf DN/OD 315 mm PP.
Menge: 3,000 St

**02.04.0170 Manschettendichtung DN 300 mm**
Manschettendichtung zwecks Verbindung von Spitzenden
zweier Abwasserrohre liefern und einbauen.
Manschettendichtung mit Bauaufsichtlichen
Zulassung - für Übergänge aller Rohrmaterialien -
EPDM-Dichtung nach DIN EN 681-1
Spannbänder und Scherbänder aus Edelstahl
nach DIN EN 10 088-2
Fabrikat Mücher oder gleichwertiger Art
DN 300 mm Stahlbeton auf DN/OD 315 mm PP.
Menge: 2,000 St

**02.04.0180 Polypropylen-Rohre (PP) DN/OD 315 mm**
Entwässerungsleitungen aus Polypropylen
(PP) gemäß DIN EN 1610, A 139 und DIN EN 1852 oder
gleichwertigem Material, möglichst mit fest
integrierter Dichtung, in Längen ab 3,00 m herstellen.
Formstücke werden gesondert als Zulage vergütet.
Um die Beweglichkeit der Rohrverbindung zu erhöhen, ist
am Rohrstoß eine 5 mm breite Fuge einzuhalten. Die An-
zahl der Rohrverbindungen ist so gering wie möglich zu
halten, d. h. nach Möglichkeit sind stets Rohre in
größtmöglicher Baulänge zu verwenden.
Die maßgeblichen Einbau- und Belastungsbedingungen sind
der Planung zu entnehmen.
Die Kosten für die statische Berechnung und Bemessung
der Rohre sind einzurechnen.
Steifigkeitsklasse  mindestens SN 10
DN/OD 315 mm. Farbe orange.
Menge: 130,000 m

**02.04.0190 PP-Passrohre DN/OD 315 mm**
Zulage für das Herstellen, Liefern und Verlegen von pass- genauen Polypropylen-Rohren.
Rohre in kürzeren Längen als 1,00 m gelten als Passrohre.
Verschnitt wird zusätzlich nicht vergütet, er ist mit dem EP abgegolten.
Mindestens SN 10.
DN/OD 315 mm.  Farbe orange.
Menge: 10,000 St

**02.04.0200 PP-Bögen DN/OD 315 mm**
Zulage für das Liefern und Verlegen von Polypropylen-Bögen in 15 Grad.
Mindestens SN 10.
DN/OD 315 mm. Farbe orange
Menge: 1,000 St

**02.04.0210 PP-Abzweige DN/OD 315/160 mm**
Zulage für das Liefern und Einbauen von Polypropylen-Abzweigen, 45 Grad zur Achse der Leitung.
Mindestens SN 10.  Farbe orange.
DN/OD 315/160 mm.
Menge: 13,000 St

**02.04.0220 PP-GZ-Stücke DN/OD 315 mm**
Zulage für das Liefern und Einbauen von Polypropylen-Gelenk- stücken, Zulaufseite. Regelbaulänge 1000 mm.  Farbe orange.
Mindestens SN 10.
DN/OD 315 mm.
Menge: 6,000 St

**02.04.0230 PP-GA-Stücke DN/OD 315 mm**
Zulage für das Liefern und Einbauen von Polypropylen-Gelenk- stücken, Ablaufseite. Regelbaulänge 1000 mm.  Farbe orange.
Mindestens SN 10.
DN/OD 315 mm.
Menge: 5,000 St

**02.04.0240 PP-Sch-Anschluss DN/OD 315 mm**
Zulage für das Liefern und Einbauen von
Schachtanschlussstücken (Schachtfutter)
Die Anschlussmuffe muss für ein Polypropylen-Rohr
ausgeformt sein.
DN/OD 315 mm
Menge: 11,000 St

#### 02.05 Schächte

**02.05.0010 MW-Schacht rund DN 1000 mm, DN/OD 315 mm**
Wasserdichten Betonfertigteilschacht, rund, mit geradem
Durchlauf und 2 Rohranschlüssen herstellen. Die
angebenen DN der Anschlussrohre beziehen sich auf den
größten DN im Schacht.
Schachttiefe bis 1,50 m, gemessen vom tiefsten Punkt des
Wasserlaufs bis OK Abdeckung.
Für Mehrtiefen werden gesonderte Positionen vergütet.
Schacht aus Beton-/Stahlbetonfertigteilen Typ 2 nach
DIN EN 1917 und DIN V 4034-1, rund, DN 1000, mit
Schachtunterteil monolitisch, Schachtringen, ggf. Übergangsring
oder Übergangsplatte, Schachthals, Auflageringen,
Bauteilverbindung mit Muffen.
Steigbügel Form A schwarz nach DIN 19555 mit kunststoffummanteltem Stahlkern, Steigmaß 25 cm.
Gerinne gerade, Gerinne und Auftritt aus Beton C 40/50 monolitisch.
Auftritt in Scheitelhöhe,
Verkehrslast = SLW 60, DIN-Fachbericht.
Schachtabdeckung wird gesondert vergütet.
DN 1000 mm
PP-Rohr DN/OD 315 mm
Menge: 6,000 St

**02.05.0020 Mehrtiefe DU 1000 mm üb. 1,50 - 2,50 m**
Zulage zur Schachtposition für Tiefen über 1,50 m.
DU 1000 mm, über 1,50 - 2,50 m, Schacht MW06.
Menge: 1,000 St

**02.05.0030 Mehrtiefe DU 1000 mm üb. 1,50 - 3,00 m**
Zulage zur Schachtposition für Tiefen über 1,50 m.
DU 1000 mm, über 1,50 - 3,00 m, Schacht MW03.
Menge: 1,000 St

**02.05.0040 Richtungsänderung DN 1000 mm DN/OD 315 mm**
Zulage für Durchlaufschacht mit Richtungsänderung des Gerinnes gemäß Planung. Die angegebenen DN der Anschlussrohre beziehen sich auf
den größten DN im Schacht.
DN 1000 mm
PP-Rohr DN/OD 315 mm
Menge: 3,000 St

**02.05.0050 Zulage seitlicher Zulauf DU 1000, DN/OD 160 mm**
Zulage für seitlich einmündende Leitung DN/OD 160 mm,
Zulauf.
Nach Plan in das Durchlaufgerinne einbinden.
Gerinne herstellen.
Die angegebenen DN beziehen sich auf den DN des
einmündenden Anschlussrohres.
DN 1000 mm
Position gilt auch für das Herstellen von bruchrauhen
Öffnungen.
Menge: 1,000 St

**02.05.0060 Zulage seitlicher Zulauf DU 1000, DN/OD 315 mm**
Zulage für seitlich einmündende Leitung DN/OD 315 mm,
Zulauf.
Nach Plan in das Durchlaufgerinne einbinden.
Gerinne herstellen.
Die angegebenen DN beziehen sich auf den DN des
einmündenden Anschlussrohres.
DN 1000 mm
Position gilt auch für das Herstellen von bruchrauhen
Öffnungen.
Menge: 1,000 St

**02.05.0070 Dimensionswechsel DN/OD 160/315 mm**
Zulage Dimensionswechsel im Gerinne, Schacht DN 1000,
Rohr DN/OD  160/315 mm.
Menge: 2,000 St

**02.05.0080 Anschluss an Schacht herstellen**
Schachtwand mit geeignetem Gerät im notwendigen
Durchmesser aufbrechen / bruchraue Öffnung herstellen.
Bruchraue Öffnung geeignete für Einbau eines
Schachtanschlussstücks für DN/OD 160 mm Rohre aus PP.
Dicke Schachtwand bis 20 cm
Schachtwand aus Beton / Stahlbeton
Ausbruch nach Futtereinbau  mit abwasserbeständigem
Mörtel fachgerecht verschließen und dichten einschl.
etwaiger Schalung Schalungsanteil.
Einschließlich Verpressschlauch einlegen und
verpressen.
Das Abbruchmaterial geht in Eigentum des AN und wird
entsorgt.
Schachtanschlussstück wird getrennt vergütet (Vergütung
nur bei Einbau).
Schacht MW02, DN 1000 mm, 1 x HA-Anschluss DN/OD 160 mm,
Tiefe bis Sohle ca. 1,47 m (349,13 m).
Tiefe Anschluss DN/OD 160 mm ca.1,30 m.
Menge: 1,000 St

**02.05.0090 Schachtabdeckung Klasse B 125**
Runde Schachtabdeckungen Kl. B125 nach DIN
19584 bzw. DIN EN 124, geruchssicher ,liefern.
Einstiegsöffnung lichte Weite = 610 mm.
ohne Lüftungsöffnungen
Schachtabdeckung zunächst provisorisch auflegen und entsprechend dem Bauablauf Zug um
Zug auf planmäßige Höhe setzen. Mörtel mit
Bindemittel ( frühhochfester Zement o.ä.), die
eine Festigkeit von mind. 20 N/mm2  nach 8
Stunden garantieren, Füllung glattstreichen.
Begu-Rahmen.
Menge: 4,000 St

**02.05.0100 Schachtabdeckung Klasse D 400**
Runde Schachtabdeckungen Kl. D 400 nach DIN
19584 bzw. DIN EN 124 liefern. Einstiegsöffnung
D = 625 mm. Mit geräuschdämpfender Einlage
und Lüftungsöffnungen.
Schachtabdeckung mit Deckel aus Vollguß mit dämpfender
Einlage mit Scharnier.
Rahmen zum Einwalzen, selbstnivellierend, hochziebar
mit Adapterring.
Einschl. schwerer Schmutzfänger aus Stahl verzinkt
nach DIN 1221.
Einstieg 625 mm
Fabrikat Viatop oder gleichwertig
Menge: 2,000 St

#### 02.06 Kontrollprüfungen Kanal

**02.06.0010 Kanäle reinigen, DN/OD 110-160 mm**
Kanäl reinigen DN/OD 110-160 mm, einschließlich der Druckleitung
durch Hochdruckspülverfahren von der Hauptleitung aus,
Räumgut wird Eigentum des AN
und ist zu beseitigen.
Abgerechnet wird nach laufenden m Kanal.
Menge: 43,000 m

**02.06.0020 Kanäle reinigen, DN/OD 315 mm**
Kanäl reinigen DN/OD 315 mm, durch
Hochdruckspülverfahren, Räumgut wird Eigentum des AN
und ist zu beseitigen.
Abgerechnet wird nach laufenden m Kanal.
Menge: 130,000 m

**02.06.0030 TV-Befahrung, DN/OD 110-160 mm**
Durchführung einer Kamera TV-Befahrung als Neuabnahme
des verlegten Kanals. Die Untersuchung erfolgt
unmittelbar nach Durchführung der Reinigungsarbeiten.
Einzusetzen ist ein Kamerawagen mit
Drehschwenkkopf-Farbkamera (Schwenkbereich mindestens
270 °). Die Übergabe der Befahrung efolgt mittels
Haltungsberichten in 2-facher Ausführung
inkl. angeschlossener Fotodokumentation jeder
Schadstelle, sowie jeden Einlaufes, als seitenrichtiges
Farb-Filmprint. Jede Muffe ist abzuschwenken. Die Dokumentation erfolgt im ISYBAU Typ
H Format 0601. Schadenskürzel gemäß M 143, num. Zusätze
gemäß M 149. Die Aufzeichnung der Befahrung erfolgt im
Format ZF. Für jede Haltung bzw. jeden Hausanschluss
ist eine eigene Filmdatei zu erstellen.
Ein  geeignetes Sichtprogramm (Player) ist lizenzfrei
auf demselben Medium abzulegen, welches durch eine
zusätzlich im ASCII-Format gespeicherte Datei der
Untersuchungsdaten ein sekundengenaues "Anspringen" der
einzelnen Stationen im MPEG-2 Video ermöglicht. Der
Player muß außerdem eine Suchfunktion nach einzelnen
Stationen bieten.
Eine Festplatte in ausreichender Größe im MPEG 2 bzw. 4 Format ist einzurechnen.
Abgerechnet wird nach laufenden m Kanal.
DN/OD 110 -160 mm, einschl. der Druckleitung.
Art und Anforderungen an des Speichermedium:
-Festplatte, Kapazität 1 TB
-Datenformat MPEG 2 bzw. 4.
-Datenrate: 6 Mbit/s (DVD Qualität)
-Speicherung der Videodaten gemäß ISO 13818-2
Menge: 43,000 m

**02.06.0040 TV-Befahrung, DN/OD 315 mm**
Durchführung einer Kamera TV-Befahrung als Neuabnahme
des verlegten Kanals. Die Untersuchung erfolgt
unmittelbar nach Durchführung der Reinigungsarbeiten.
Einzusetzen ist ein Kamerawagen mit
Drehschwenkkopf-Farbkamera (Schwenkbereich mindestens
270 °). Die Übergabe der Befahrung efolgt mittels
Haltungsberichten in 2-facher Ausführung
inkl. angeschlossener Fotodokumentation jeder
Schadstelle, sowie jeden Einlaufes, als seitenrichtiges
Farb-Filmprint. Jede Muffe ist abzuschwenken. Die Dokumentation erfolgt im ISYBAU Typ
H Format 0601. Schadenskürzel gemäß M 143, num. Zusätze
gemäß M 149. Die Aufzeichnung der Befahrung erfolgt im
Format ZF. Für jede Haltung bzw. jeden Hausanschluss
ist eine eigene Filmdatei zu erstellen.
Ein  geeignetes Sichtprogramm (Player) ist lizenzfrei
auf demselben Medium abzulegen, welches durch eine
zusätzlich im ASCII-Format gespeicherte Datei der
Untersuchungsdaten ein sekundengenaues "Anspringen" der
einzelnen Stationen im MPEG-2 Video ermöglicht. Der
Player muß außerdem eine Suchfunktion nach einzelnen
Stationen bieten.
Eine Festplatte in ausreichender Größe im MPEG 2 bzw. 4 Format ist einzurechnen.
Abgerechnet wird nach laufenden m Kanal.
DN/OD 315 mm.
Art und Anforderungen an des Speichermedium:
-Festplatte, Kapazität 1 TB
-Datenformat MPEG 2 bzw. 4.
-Datenrate: 6 Mbit/s (DVD Qualität)
-Speicherung der Videodaten gemäß ISO 13818-2
Menge: 130,000 m

**02.06.0050 Muffendruckprüfungen DN/OD 315 mm**
Prüfen von Rohrmuffen auf Dichtigkeit gemäß DIN EN 1610 und DWA-A 139.
Prüfprotokoll mehrfarbig, in graphischer Darstellung
haltungsweise oder pro Muffe mit Druckverlaufsdiagramm
sowie Gestellung des Bedienpersonals, Lohn- und
Gerätekosten.
Prüfmedium Luft, Prüfdauer 60 sec.,
DN/OD 315 mm.
Abgerechnet wird nach Länge geprüfte Rohrleitung.
Menge: 130,000 m

### 03 STRASSENBAU

#### 03.01 Erdarbeiten und Aufbrucharbeiten

**03.01.0010 Straßenablauf abbrechen, entsorgen**
Strassenablauf einschliesslich Aufsatz vollständig
ausbauen. Erdarbeiten in Boden der Homogenbereiche
siehe Bodengutachten, ausführen, einschl. verfüllen der
Grube mit verbessertem Aushubmaterial bis UK Bodenaustausch.
Strassenablauf aus Betonfertigteilen, bestehend aus
Boden, Zwischenteil, Schachthals, Auflagering, Aufsatz
mit Gitterrost und Eimer, Anschlussleitung
Ausbautiefe ab OK Aufsatz bis ca. 1,25 m.
Ausgebaute Materialien und Aushub in Eigentum
des AN uebernehmen und von der Baustelle entfernen.
Menge: 2,000 St

**03.01.0020 Boden/Straßenkoffer lösen, laden**
Boden aus Abtragsbereichen profilgerecht lösen und laden.
Boden Homogenbereiche, siehe Bodengutachten.
Abtragsbereiche: Straßen und Gehwege außerhalb von Kanalgräben und Baugruben, Abtragstiefe je nach Erfordernis.
Das Herstellen des Planums wird gesondert vergütet.
Abgerechnet wird nach Abtragsprofilen.
Ausführung in Teilmengen.
Menge: 30,000 m3

**03.01.0030 Boden/Stützwände lösen, laden**
Boden aus Abtragsbereichen Stützwände und Baugruben
profilgerecht lösen und laden.
Boden der Homogenbereiche, siehe Bodengutachten.
Abtragsbereiche: Stützwände und Baugruben.
Abtragstiefe je nach Erfordernis.
Das Herstellen des Planums wird gesondert vergütet.
Abgerechnet wird nach Abtragsprofilen.
Ausführung in Teilmengen.
Menge: 30,000 m3

**03.01.0040 Erschwernis für Aushub entlang bestehender Bebauung**
Erschwerniszulage für alle Arbeiten entlang
der bestehenden Bebauung (Mauern, Einfriedungen, Zäune,
Garagen, Geländer, Einfahrten, etc.)
Aushubtiefe bis 60 cm
Die Erschwerniszulage wird für alle Arbeiten
(Auskofferung, Schottereinbau,etc.) nur einmal
vergütet.
Ausführung in Teilmengen.
Menge: 15,000 m

**03.01.0050 Erschwerniszulage für Aushub Kabel und Leitungen**
Längs-, quer - und schräglaufende Kabel und Leitungen einschl.
Straßenentwässerungsleitungen auf Anordnung der Bauleitung des AG
freilegen und sichern.
Beim Verfüllen des Straßenkörpers/Grabens/Baugrube usw.
mit geeignetem Material unterbauen.
einschließlich Herstellung der Bettung und Umhüllung.
Sand wird getrennt vergütet. Handaushub ist
einzukalkulieren und wird nicht gesondert vergütet.
Beschädigungen an den bestehenden Leitungen
gehen zu Lasten des AN. Unabhängig von der Anzahl
der vorhandenen Leitungen oder Kabel, wird diese
Position nur einmal pro laufender Meter Rohrgraben
vergütet und auch im Straßenkörper nur ein mal bei Kabeln die innerhalb
eines Querschnitts von 0,5m verlaufen.
Menge: 30,000 m

**03.01.0060 Leitg. einsanden Sand 0/2 mm**
Auflager und Ummantelung für Versorgungsleitungen und Schutzrohre aus Sand herstellen.
Sand 0/2 mm, gewaschen, neutral, ohne korrosive Bestandteile liefern, einbauen und verdichten.
Vergütet werden je nach Erfordernis:
Sandbett 10 cm
Leitungszone 20 cm über Rohrscheitel
Sand 0/2 mm
Menge: 2,000 m3

**03.01.0070 Planum herstellen, OK Schotterschicht**
Planum herstellen auf Oberkante Schotterschicht, nachverdichten.
Verformungsmodul =  150 MN/m2
Menge: 45,000 m2

**03.01.0080 Planum herstellen, nachverdichten, EV 2 = 45 MN/m2**
Planum herstellen, zulässige Abweichung von der
Sollhöhe +/- 3 cm, zur Aufnahme der Frostschutzschicht.
Ausführung gem. Regelquerschnitt,
nachverdichten, EV2 mind 45 MN/m2.
Die Abrechnung erfolgt durch örtliches Aufmaß.
Menge: 65,000 m2

**03.01.0090 Hinterfüllung/Auffüllung mit gelagerten Böden**
Verfüllung einschl. Verdichtung mit gelagerten Böden.
Boden der Homogenbereiche, siehe Bodengutachten.
Bereich hinter der Winkelstützwand. Verfüllung bis UK Planum
Straße bzw. bis Gelände unter Abzug des Oberbodens.
Gelagerten Boden von der Bereitstellungsfläche aufnehmen,
fördern, einbauen und lageweise verdichten. Geforderte
Verdichtungsleistung = 97 % der einfachen Proctordichte.
Ausführung in Teilmengen.
Menge: 30,000 m3

#### 03.02 Straßenentwässerung

**03.02.0010 PP-Rohre DN/OD 160 mm**
Entwässerungsleitungen aus Polypropylen-Vollwandrohren
(PP) gemäß DIN EN 1610, A 139 und DIN EN 1852 oder
gleich- wertigem Material, möglichst mit fest
integrierter Dichtung, in Längen ab 1,00 m herstellen.
Formstücke werden gesondert als Zulage vergütet.
Um die Beweglichkeit der Rohrverbindung zu erhöhen, ist
am Rohrstoß eine 5 mm breite Fuge einzuhalten. Die
Anzahl der Rohrverbindungen ist so gering wie möglich
zu halten, d. h. nach Möglichkeit sind stets Rohre in
größtmöglicher Baulänge zu verwenden.
Die maßgeblichen Einbau- und Belastungsbedingungen sind
der Planung zu entnehmen.
Die Kosten für die statische Berechnung und Bemessung
der Rohre sind einzurechnen.
Steifigkeitsklasse mindestens SN 10.
DN/OD 160 mm. Farbe orange.
Menge: 8,000 m

**03.02.0020 PP-Pass-Rohre DN/OD 160 mm**
Zulage für das Herstellen, Liefern und Verlegen von
pass- genauen Polypropylen-Rohren.
Rohre in kürzeren Längen als 1,00 m gelten als
Passrohre.
Verschnitt wird zusätzlich nicht vergütet, er ist mit
dem EP abgegolten.
Mindestens SN 10.
DN/OD 160 mm. Farbe orange.
Menge: 3,000 St

**03.02.0030 PP-Bögen DN/OD 160 mm**
Zulage für das Liefern und Verlegen von
Polypropylen-Bögen in 11 - 45 Grad.
Mindestens SN 10.
DN/OD 160 mm. Farbe orange.
Menge: 8,000 St

**03.02.0040 Manschettendichtung DN 150 mm**
Manschettendichtung zwecks Verbindung von Spitzenden
zweier Abwasserrohre liefern und einbauen.
Manschettendichtung mit Bauaufsichtlichen
Zulassung - für Übergänge aller Rohrmaterialien -
EPDM-Dichtung nach DIN EN 681-1
Spannbänder und Scherbänder aus Edelstahl
nach DIN EN 10 088-2
Fabrikat Mücher oder gleichwertiger Art
DN 150 mm auf PP
Menge: 1,000 St

**03.02.0050 Polypropylen-GZ-Stücke DN/OD 160 mm**
Zulage für das Liefern und Einbauen von Polypropylen-
Gelenkstücken, Zulaufseite. Regelbaulänge 1000 mm.
Mindestens SN 10.
DN/OD 160 mm. Farbe orange.
Menge: 3,000 St

**03.02.0060 Polypropylen-Sch-Anschluss DN/OD 160 mm**
Zulage für das Liefern und Einbauen von
Schachtanschlussstücken (Schachtfutter)
Die Anschlussmuffe muss für ein Polypropylen-Rohr
ausgeformt sein.
DN/OD 160 mm
Menge: 3,000 St

**03.02.0070 Straßenablauf Hohe Form**
Straßenablauf, hohe Bauform, aus Betonfertigteilen herstellen.
Auflager aus Beton C 12/15 gemäß DIN EN 206-1
und DIN 1045-2, Expositionsklasse XO, mind. 10 cm
dick.
Mörtel mit Bindemittel ( frühhochfester Zement
o.ä.), die eine Festigkeit von 20 N/mm2  nach 8
Stunden garantieren, Füllung glattstreichen.
Betonfertigteile nach DIN 4052 liefern und versetzen :
Boden 1a, DN 150 mm, mit Steckmuffe für den
Anschluss von PP-Rohren
Schaft 5d.
Auflagering 10a.
Schlammeimer A4, Stahl verzinkt,
schwere Ausführung nach DIN 4052.
Hohe Form
Menge: 2,000 St

**03.02.0080 Aufsatz Kl. D 400, Pultform, 50 x 50 cm**
BEGU-Aufsatz 500 x 500 mm nach DIN 19583 bzw. DIN EN
124, mit geräuschdämpfender Einlage, Rahmen mit
Eimerauflage, Schlitzweite 36 mm, liefern und
versetzen. Aufsatz zunächst provisorisch auflegen und entsprechend dem Bauablauf Zug
um Zug auf planmäßige Höhe setzen.
Mörtel mit Bindemittel (frühhochfester Zement o.ä.),
die eine Festigkeit von 20 N/mm2  nach 8 Stunden
garantieren, Füllung glattstreichen.
Kl. D 400.
Pultform.
Menge: 2,000 St

**03.02.0090 Anschluss an Schacht herstellen**
Schachtwand mit geeignetem Gerät im notwendigen
Durchmesser aufbrechen / bruchraue Öffnung herstellen.
Bruchraue Öffnung geeignete für Einbau eines
Schachtanschlussstücks für DN/OD 160 mm Rohre aus PP.
Dicke Schachtwand bis 20 cm
Schachtwand aus Beton / Stahlbeton
Ausbruch nach Futtereinbau  mit abwasserbeständigem
Mörtel fachgerecht verschließen und dichten einschl.
etwaiger Schalung Schalungsanteil.
Einschließlich Verpressschlauch einlegen und
verpressen.
Das Abbruchmaterial geht in Eigentum des AN und wird
entsorgt.
Schachtanschlussstück wird getrennt vergütet (Vergütung
nur bei Einbau).
Schacht MW06, DN 1000 mm, 2 x Anschluss DN/OD 160 mm,
Tiefe bis Sohle ca. 2,44 m (348,00 m).
Tiefe Anschluss DN/OD 160 mm ca.1,94 m (ca. 348,50 m).

Schacht MW03, DN 1000 mm, 1 x Anschluss DN/OD 160 mm,
Tiefe bis Sohle ca. 2,99 m (349,02 m).
Tiefe Anschluss DN/OD 160 mm ca.2,49 m (ca. 349,52 m).
Menge: 3,000 St

#### 03.03 Schichten ohne Bindemittel

**03.03.0010 Schottertragschicht herstellen**
Schottertragschicht herstellen.
In Verkehrsflächen der Belastungsklassen Bk1,0, Fahrbahn.
Baustoffgemisch 0/45.
Verdichtungsgrad DPr mindestens 103 v.H.
Einbaudicke '46 cm. Einbau in Lagen.
Verformungsmodul EV2 auf der Oberfläche min. 150 MN/m².
'Baustoffgemisch 'entsprechend TL SoB- StB20 für Frostschutz-
und Schottertragschicht geeignet.
Seitliche Abböschung mit Neigung 1 : 1,5 anlegen, bzw.
senkrecht geböscht, entsprechend Regelquerschnitte.
Abgerechnet wird nach Auftragsprofilen.  '
Menge: 28,000 m3

**03.03.0020 Schottertragschicht Gehweg herstellen**
Schottertragschicht herstellen.
In Verkehrsflächen der Belastungsklassen Bk1,0,
Gehweg und Nebenflächen.
Baustoffgemisch 0/45.
Verdichtungsgrad DPr mindestens 103 v.H.
Einbaudicke ' 36 cm. Einbau in Lagen.
Verformungsmodul EV2 auf der Oberfläche min. 150 MN/m².
'Baustoffgemisch 'entsprechend TL SoB- StB20 für Frostschutz-
und Schottertragschicht geeignet.
Seitliche Abböschung mit Neigung 1 : 1,5 anlegen, bzw.
senkrecht geböscht, entsprechend Regelquerschnitte.
Abgerechnet wird nach Auftragsprofilen.  '
Menge: 2,000 m3

**03.03.0030 Erschwernis durch Einbauten**
Erschwernis durch Einbauten.
Beim 'Aufnehmen von Schichten ohne Bindemittel und Einbauen von Tragschichten ohne Bindemittel ' Einbauten 'Schächte, Abdeckungen.
Die Position wird für alle Arbeiten nur 1 mal vergütet. '
Menge: 6,000 St

#### 03.04 Asphaltbauweise

**03.04.0010 Asphaltbefestigung trennen über 5-15 cm**
Asphaltbefestigung trennen.
Aufbruchgut in Eigentum des AN
übernehmen und von der Baustelle entfernen.
Deckschicht geradlinig schneiden.
Mit wassergekühltem oder gleichwertigem Schneidegerät.
Dicke der bituminösen Befestigung  über 5 bis 15 cm.
Menge: 75,000 m

**03.04.0020 Bit. Material aufreissen/fräsen, aufnehmen, Schichtdicke bis 15 cm**
Vorhandenes bit. Material getrennt von der ungebundenen Tragschicht aufreißen/fräsen und aufnehmen.
Einstufung des Asphaltes Verwertungsklasse A.
Aushubmaterialien gehen in Eigentum des AN über und werden beseitigt,
einschließlich der anfallenden Gebühren.
Aufreiß/frästiefe bis 15 cm. Fahrbahn.
Einstufung Asphalt = Ausbauasphalt
Menge: 100,000 m2

**03.04.0030 Bit. Material aufreissen/fräsen, aufnehmen, Kleinflächen**
Vorhandenes bit. Material getrennt von der ungebundenen Tragschicht aufreißen/fräsen und aufnehmen.
Einstufung des Asphaltes Verwertungsklasse A.
Aushubmaterialien gehen in Eigentum des AN über und werden beseitigt,
einschließlich der anfallenden Gebühren.
Aufreiß/frästiefe bis 15 cm. Zufahrten, Neben- bzw. Kleinflächen.
Einstufung Asphalt = Ausbauasphalt
Menge: 10,000 m2

**03.04.0040 Unterlage reinigen**
Asphalttragschicht vor Einbau
der nächsten Schicht reinigen.
Anfallendes Material der Verwertung nach Wahl des AN
zuführen. Lose Bestandteile von Schadstellen aufnehmen.
Lose Teile aufnehmen und beseitigen.
Menge: 110,000 m2

**03.04.0050 Asphalttragsch. aus AC 32 TN herst., 10 cm**
Asphalttragschicht aus Asphalttragschichtmischgut
AC 32 TN herstellen.
In Verkehrsflächen der Belastungsklasse Bk 1,0 gemäß RStO 12/24.
Fahrbahn.
Einbaudicke = ca. 10 cm.
Einbaumenge 238 kg/m².
Bindemittel = 50/70.
Anlieferung des Asphaltmischguts in thermoisolierten
Transportbehältern.
Einbau mit Fertiger oder von Hand.
Menge: 100,000 m2

**03.04.0060 Asphalttragsch. aus AC 32 TN herst., 10 cm Kleinflächen**
Asphalttragschicht aus Asphalttragschichtmischgut
AC 32 TN herstellen.
In Verkehrsflächen der Belastungsklasse Bk1,0 gemäß RStO 12/24.
Einbau von Hand in Anschlussbereiche Zufahrten,
Neben- bzw. Kleinflächen.
Einbaudicke = ca. 10 cm.
Einbaumenge 238 kg/m².
Bindemittel = 50/70.
Anlieferung des Asphaltmischguts in thermoisolierten
Transportbehältern.
Menge: 10,000 m2

**03.04.0070 Erschw. infolge Einbauten, ATS**
Erschwernis infolge von Einbauten wie Schachtabdeckungen,
Straßenkappen (Schieber und Hydrant), Straßenabläufe und
ähnliches beim Reinigen der Fläche, Aufsprühen von Bitumenemulsionen sowie beim Einbau und Verdichten der Asphalttragschicht.
Die Position wird für alle aufgeführten Arbeiten nur 1 mal pro
Einbauteil vergütet.
Menge: 6,000 St

**03.04.0080 Naht Asphalttragschicht herstellen**
Naht in Asphaltschicht herstellen.
Naht in Asphalttragschicht.
Längs- und Quernaht.
Heiß aufzubringendes Straßenbaubitumen auf
die Nahtflanke volldeckend auftragen oder anspritzen,
Menge 50 g/m je cm Schichtdicke.
Dicke der Schicht über 8,0 bis 14,0 cm.
Menge: 75,000 m

**03.04.0090 Bitumenemulsion aufsprühen Asphaltdeckschicht**
Bitumenemulsion zur Herstellung des Schichtenverbundes
aufsprühen.
Auf Verkehrsflächen der Belastungsklassen Bk1,0.
Unterlage = Asphaltbefestigung, frisch.
Mit Rampenspritzgerät.
Bindemittel = C40B5-S.
Bindemittelmenge = 250 g/m2.
Vor Einbau Asphaltdeckschicht.
Menge: 110,000 m2

**03.04.0100 Asphaltdecksch. aus AC 8 DN herst.**
Asphaltdeckschicht aus Asphaltbeton AC 8 DN
herstellen.
In Verkehrsflächen der Belastungsklasse Bk1,0 gemäß RStO 12/24.
Einbaudicke = ca. 4,0 cm.
Einbaumenge 100 kg/m².
Bindemittel = Bitumen 50/70
Grobe Gesteinskörnung = Kategorie C 95/1.
Anlieferung des Asphaltmischguts in thermoisolierten
Transportbehältern.
Einbau mit Fertiger oder von Hand.
Menge: 100,000 m2

**03.04.0110 Asphaltdecksch. aus AC 8 DN herst., Kleinflächen**
Asphaltdeckschicht aus Asphaltbeton AC 8 DN herstellen.
In Verkehrsflächen der Belastungsklasse Bk 1,0 gemäß RStO 12/24.
Einbau von Hand in Anschlussbereiche Zufahrten,
Neben- bzw. Kleinflächen.
Einbaudicke = ca. 4,0 cm.
Einbaumenge 100 kg/m².
Bindemittel = 50/70
Grobe Gesteinskörnung = Kategorie C 95/1.
Anlieferung des Asphaltmischguts in thermoisolierten
Transportbehältern.
Menge: 10,000 m2

**03.04.0120 Erschw. infolge Einbauten, ADS**
Erschwernis infolge von Einbauten wie Schachtabdeckungen,
Straßenkappen (Schieber und Hydrant), Straßenabläufe und
ähnliches beim Reinigen der Fläche, Aufsprühen von Bitumenemulsionen sowie beim Einbau und Verdichten der Asphaltdeckschicht.
Die Position wird für alle aufgeführten Arbeiten nur 1 mal pro
Einbauteil vergütet.
Menge: 6,000 St

**03.04.0130 Abstumpfungsmaßnahme durchführen**
Abstumpfungsmaßnahme zur Erhöhung der Anfangsgriffigkeit durch gleichmäßiges Aufbringen und Einwalzen von
Abstreukörnung durchführen. Nicht gebundene Abstreukörnung aufnehmen und der Verwertung nach Wahl des AN zuführen. Ausführung nur in Fahrbahnbereichen.
Abstreukörnung = Lieferkörnung 1/3.
Abstreumenge = 1 kg/m2.
Maschinell abstreuen.
Menge: 110,000 m2

**03.04.0140 Anschluss a. Fuge m. Fugenm. herst., Typ N2, Versch. Randfugen**
Anschluss als Fuge mit Fugenmasse herstellen,
einschl. Fugenschnitt.
Randfuge vor Borden, Mauern, Abläufen.
In der Asphaltdeckschicht ausbilden.
Fugenspalttiefe = 30 bis 35 mm.
Fugenspaltbreite = 15 bis 20 mm.
Fuge vor dem Verguss säubern und vorbereiten.
Mit heiß verarbeitbarer Fugenmasse Typ N2, einschließlich
zugehörigem und zuvor aufgetragenem Voranstrichmittel.
Menge: 75,000 m

**03.04.0150 Anschluss a. Fuge m. Fugenm. herst., Typ N2, Anschluss Asphalt an Asphalt**
Anschluss als Fuge mit Fugenmasse herstellen,
einschl. Fugenschnitt.
Anschluss Asphalt an Asphalt, Längs- und Querfuge.
In der Asphaltdeckschicht ausbilden.
Fugenspalttiefe = Deckschichtdicke
Fugenspaltbreite >= 10 mm.
Fuge vor dem Verguss säubern und vorbereiten.
Mit heiß verarbeitbarer Fugenmasse Typ N2, einschließlich
zugehörigem und zuvor aufgetragenem Voranstrichmittel.
Menge: 75,000 m

#### 03.05 Pflaster, Borde

**03.05.0010 Bordsteine aufnehmen und entsorgen**
Betonbordsteine oder Naturbordsteine, einschl.
evtl. Senksteine ausbauen und entsorgen
Betonbordsteine alle Formate Hochbord, Rundbord,
Tiefbord,etc. im Beton versetzt, einschl. der Bettung
ausbauen und in Eigentum des Auftragnehmers
übernehmen und beseitigen.
Ausführung in Teilmengen
Menge: 50,000 m

**03.05.0020 Rinne aus Betonformst. aufnehmen**
Rinne aus Betonformsteinen aufnehmen. Aufbruch der
Tragschicht wird gesondert vergütet.
Art = Rinnenplatte, Dicke über 8 bis 10 cm.
Breite '15 cm.'
Mit Fugenfüllung aus hydraulisch gebundenem Fu-
genmörtel.
Fundament aus Beton/Mörtel, über 10 bis 20 cm dick,
aufbrechen.
Formsteine und Aufbruchgut nach Wahl des AN verwerten.
Menge: 12,000 m

**03.05.0030 Großplasterstreifen aus Naturstein 1-Zeiler aufn. u. entsorgen**
Großpflasterstreifen aus Naturstein aufnehmen.
Aufbruch der Tragschicht wird gesondert vergütet.
Art 'Großpflasterstreifen als 1 Zeiler, Dicke ca. 16 cm.'
Breite des Streifens ' bis ca. 16 cm. '
Pflastersteine aus Granit.
Mit Fugenfüllung aus Baustoffgemisch mit hydraulischen
Bindemitteln.
Fundament aus Beton, über 10 bis 20 cm dick, aufbrechen.
Aufbruchgut der Verwertung nach Wahl des AN zuführen.
Menge: 24,000 m

**03.05.0040 Bordsteine B6 aus Naturstein 14/25, mit Fase**
Bordsteine aus Naturstein mit gleichmässiger Färbung, gesägt
und gestockt, liefern und setzen.
Bordsteine B6 DIN EN 1343-DIN 482 14/25-28,
Material = Granit, grau. Beständig gegen Frost-Tau-Wechsel F1,
Bordsteine von einem und demselben Steinbruch.
Trittfläche: gesägt und gestockt, Vorderseite: gesägt
und ca. 15 cm von oben gestockt, Rückseite gesägt.
Sie sind in Beton höhen und fluchtgerecht zu setzen.
Verfugen und vergiessen mit Zementmörtel 1 : 4.
Rückenstütze aus Beton C 20/25 herstellen, bis 5 cm unter
OF Bordstein, 15 cm breit. Unterbeton C 20/25, 20 cm dick,
auf 20-25 cm Schottertragschicht herstellen.
Der Hinterbeton ist in eine entsprechende Schalung
einzubringen und zu verdichten. Schalung liefern und einbauen,
sowie sonstige erforderlichen Nebenarbeiten sind einzurechnen.
Die fachgerechte Schalung ist vor dem versetzen der Randsteine
anzubringen. Erforderliche Erdarbeiten ausfuehren, einschließlich
gefaster Vorderkante, Fase mit 2 x 2 cm.
Menge: 24,000 m

**03.05.0050 Hochbordsteine A 15/30 aus Naturstein herstellen**
Bordsteine aus Naturstein mit gleichmässiger Färbung, gesägt
und gestockt, liefern und setzen.
Bordsteine A5 DIN EN 1343-DIN 482 15/30,
Material = Granit, grau. Beständig gegen Frost-Tau-Wechsel F1,
Bordsteine von einem und demselben Steinbruch.
Trittfläche: gesägt und gestockt, Vorderseite: gesägt
und ca. 15 cm von oben gestockt, Rückseite gesägt.
Sie sind in Beton höhen und fluchtgerecht zu setzen.
Verfugen und vergiessen mit Zementmörtel 1 : 4.
Rückenstütze aus Beton C 20/25 herstellen, bis 5 cm unter OF
Bordstein, 15 cm breit. Unterbeton C 20/25, 20 cm dick,
auf 20-25 cm Schottertragschicht herstellen.
Der Hinterbeton ist in eine entsprechende Schalung
einzubringen und zu verdichten. Schalung liefern und einbauen,
sowie sonstige erforderlichen Nebenarbeiten sind einzurechnen.
Die fachgerechte Schalung ist vor dem versetzen der
Randsteine anzubringen. Erforderliche Erdarbeiten ausfuehren.
Menge: 6,000 m

**03.05.0060 Beton-Tiefbordstein 6/25**
Beton-Tiefbordsteine nach DIN EN 1340, Form T 6/25 cm
herstellen.
Rückenstütze und Vorbeton aus Beton C 20/25, 15 cm
breit, bis UK Asphalt bzw. Betonpflaster. Unterbeton C
20/25, 20 cm dick,  auf 20-25 cm Schottertragschicht
herstellen.
Erforderl. Abschalung ist einzurechen. Bordsteine mit
engen Fugen versetzen.
Menge: 20,000 m

**03.05.0070 Beton-Tiefbordstein 10/30**
Beton-Tiefbordsteine nach DIN EN 1340, Form T 10/30 cm
herstellen.
Rückenstütze und Vorbeton aus Beton C 20/25, 15 cm
breit, bis UK Asphalt bzw. Betonpflaster. Unterbeton C
20/25, 20 cm dick,  auf 20-25 cm Schottertragschicht
herstellen.
Erforderl. Abschalung ist einzurechen. Bordsteine mit
engen Fugen versetzen.
Menge: 24,000 m

**03.05.0080 Bordsteine schneiden**
Bordstein nach DIN EN 1340, alle Formate, schneiden.
Einschließlich Gehrungsschnitt.
Menge: 15,000 St

**03.05.0090 Rinnenplatten 8/15/30 herstellen am Bordstein**
Rinnenplatten aus Beton, Straßenabläufe werden
übermessen.
Rinnenplatte Dicke 80 mm, Breite 150 mm, Länge 300 mm
herstellen einschl. der Aussparungen für bzw. der
Anpassungen an Straßenabläufe. Bettung aus Mörtel MG
III DIN 1053, Zement DIN 1164 auf nach anderer OZ
(Bordstein) hergestelltem Fundament, Fugenbreite 1 cm.
Fugen mit Mörtel MG III verfüllen. Füllung glatt
streichen. Dehnungsfugen im Abstand von ca. 15 m mit
Fugeneinlage herstellen.
Menge: 12,000 m

**03.05.0100 Betonpflaster ausbauen, säubern,seitlich lagern**
Betonsteinpflaster, alle Steinformate einschl. Rasengittersteine
in Kleinflächen, in Gehwegen und Zufahrten, Hauszugänge,
einschl. evtl. Paßstücke.
Dicke bis 10 cm, in Sand / Splitt verlegt, ausbauen, säubern und
zur Wiederverwendung seitlich lagern. Unbrauchbares Material
geht in Eigentum des AN über und wird beseitigt.
Menge: 35,000 m2

**03.05.0110 Betonpflaster verlegen, gelagert**
Betonsteinpflaster, alle Steinformate einschl. Rasengittersteine
in Kleinflächen, in Gehwegen und Zufahrten, Hauszugänge
einschl. evtl. Paßstücke, Dicke bis 10 cm, in Sand / Splitt verlegen.
Betonpflastersteine zuvor ausgebaut und seitlich gelagert.
Pflasterbett aus Edelbrechsand-Splitt- Gemisch 0/5 mm, 4 cm dick,
Fugenmaterial aus Edelbrechsand-Splittgemisch der Körnung 0/4 mm,
vor und nach dem Rütteln einschlämmen.
Verlegeart wie bestehende Pflasterfläche.
Menge: 35,000 m2

**03.05.0120 Betonsteinplatten ausbauen, säubern,seitlich lagern**
Betonsteinplatten, Plattenformate ca. 30/30 bis 40/40 cm
in Kleinflächen, in Gehwegen und Zufahrten, Hauszugänge,
einschl. evtl. Paßstücke.
Dicke bis 8 cm, in Sand / Splitt verlegt, ausbauen, säubern und
zur Wiederverwendung seitlich lagern. Unbrauchbares Material
geht in Eigentum des AN über und wird beseitigt.
Menge: 50,000 m2

**03.05.0130 Betonsteinplatten verlegen, gelagert**
Betonsteinplatten, Plattenformate ca. 30/30 bis 40/40 cm
in Kleinflächen, in Gehwegen und Zufahrten, Hauszugänge
einschl. evtl. Paßstücke, Dicke bis 8 cm, in Sand / Splitt verlegen.
Betonpflastersteine zuvor ausgebaut und seitlich gelagert.
Pflasterbett aus Edelbrechsand-Splitt- Gemisch 0/5 mm, 4 cm dick, Fugenmaterial aus Edelbrechsand-Splittgemisch der Körnung 0/4 mm,vor und nach dem Rütteln einschlämmen.
Verlegeart wie bestehende Pflasterfläche.
Menge: 50,000 m2

#### 03.06 Stützbauwerke

**03.06.0010 Mauersch. H = 80 cm, versetzen**
Bewehrtes Stahlbetonfertigteil in L-Form (Mauerscheibe
nach DIN EN 15258) bauseits geliefert, höhengerecht nach Plan
mit einer gleichmäßigen Fugenbreite von 10 mm versetzen,
Fundament mit min 20 cm dick aus Beton C 20/25 und
darunter 45 cm Schotter 0/45 herstellen.
Lastfall 1-4, Fa. Kronimus oder gleichwertig.
Elementbreite 99 cm. Höhe 80 cm. Fußbreite 40 cm.
Die Einbauanleitung des Herstellers ist unbedingt zu
beachten.
Ausführung in Teilmengen
Menge: 5,000 St

**03.06.0020 Mauersch. H = 105 cm, versetzen**
Bewehrtes Stahlbetonfertigteil in L-Form (Mauerscheibe
nach DIN EN 15258) bauseits geliefert, höhengerecht nach Plan
mit einer gleichmäßigen Fugenbreite von 10 mm versetzen,
Fundament mit min 20 cm dick aus Beton C 20/25 und
darunter 45 cm Schotter 0/45 herstellen.
Lastfall 1-4, Fa. Kronimus oder gleichwertig.
Elementbreite 99 cm. Höhe 105 cm. Fußbreite 55 cm.
Die Einbauanleitung des Herstellers ist unbedingt zu
beachten.
Ausführung in Teilmengen
Menge: 5,000 St

**03.06.0030 Mauersch. H = 130 cm, versetzen**
Bewehrtes Stahlbetonfertigteil in L-Form (Mauerscheibe
nach DIN EN 15258) bauseits geliefert, höhengerecht nach Plan
mit einer gleichmäßigen Fugenbreite von 10 mm versetzen,
Fundament mit min 20 cm dick aus Beton C 20/25 und
darunter 45 cm Schotter 0/45 herstellen.
Lastfall 1-4, Fa. Kronimus oder gleichwertig.
Elementbreite 99 cm. Höhe 130 cm. Fußbreite 70 cm.
Die Einbauanleitung des Herstellers ist unbedingt zu
beachten.
Ausführung in Teilmengen
Menge: 10,000 St

**03.06.0040 Mauersch. H = 130 cm, versetzen, Außeneckelement 90°**
Bewehrtes Stahlbetonfertigteil in L-Form (Mauerscheibe
nach DIN EN 15258) bauseits geliefert, höhengerecht nach Plan
mit einer gleichmäßigen Fugenbreite von 10 mm versetzen,
Fundament mit min 20 cm dick aus Beton C 20/25 und
darunter 45 cm Schotter 0/45 herstellen.
Lastfall 1-4, Fa. Kronimus oder gleichwertig.
Zweiteiliges Außeneckelement 90°,
Elementbreite je 49 cm. Höhe 130 cm. Fußbreite 49 cm.
Die Einbauanleitung des Herstellers ist unbedingt zu
beachten.
Ausführung in Teilmengen
Menge: 1,000 St

**03.06.0050 Mauersch. H = 155 cm, versetzen**
Bewehrtes Stahlbetonfertigteil in L-Form (Mauerscheibe
nach DIN EN 15258) bauseits geliefert, höhengerecht nach Plan
mit einer gleichmäßigen Fugenbreite von 10 mm versetzen,
Fundament mit min 20 cm dick aus Beton C 20/25 und
darunter 45 cm Schotter 0/45 herstellen.
Lastfall 1-4, Fa. Kronimus oder gleichwertig.
Elementbreite 99 cm. Höhe 155 cm. Fußbreite 80 cm.
Die Einbauanleitung des Herstellers ist unbedingt zu
beachten.
Ausführung in Teilmengen
Menge: 4,000 St

### 04 STUNDENLOHNARBEITEN

#### 04.01 Stundenlohn

**04.01.0010 Verrechnungssatz fuer Arbeitskraft**
Personal
Anzubieten sind (gemittelte)
Stundenlohnverrechnungssätze für Arbeitskräfte.
Mit den Stundenlohnverrechnungssätzen sind abgegolten
sämtliche Aufwendungen, wie z. B. die Lohn- u.
Gehaltskosten (Tariflöhne einschl. etwaiger
Lohnzulagen, Lohnzuschläge u. vermögenswirksame
Leistungen), die Lohn- und Gehaltsnebenkosten (z.B.
Auslösungen, Wegegelder, Wegzeitentschädigungen,
Fahrkostenerstattungen), die Sozialkassenbeiträge, ggf.
die Winterbauumlagen, die Gemeinkostenanteile sowie der
Gewinn, jedoch ohne Umsatzsteuer.
Zuschläge für etwaige Mehr-, Nacht-, Sonntags- und
Feiertagsarbeiten werden nach tariflichen Festlegungen
gesondert verguetet.
In die Verrechnungssätze sind die Lohn - und
Gehaltskosten für die An- u. Abfahrtzeiten
einzurechnen. Sie werden nicht gesondert vergütet.
In den Stundenlohnzetteln sind nur die auf der
Baustelle anfallenden Stunden anzugeben, nicht aber die
Wegzeiten.

Die Kosten für den Einsatz von Kleingeräten,
Werkzeugen, Maschinen für Handbenutzung (z.B.
Bohrmaschine, Tischkreissäge, usw.) sind in die
Verrechnungssätze einzurechnen.

Die Rapporte sind täglich bzw. auf Verlangen der BL
unverzüglich vorzulegen.

Beruf: sämtliche auf der Baustelle eingesetztes
Personal (Bauvorarbeiter, Spezialbaufacharbeiter,
Baufacharbeiter,Bauwerker, Helfer, Monteur etc.)
Menge: 80,000 h

**04.01.0020 Verrechnungssatz fuer Baugeraet Bagger 0,4-1,0 m3**
Stundenlohnarbeiten durch Baugeraete auf Anordnung des
AG ausfuehren.
Der Verrechnungssatz fuer das jeweilige Geraet umfasst
saemtliche Aufwendungen fuer den Einsatz, insbesondere
Geraetevorhalte- und Betriebsstoffkosten sowie saemtliche Zuschlaege einschliesslich der Kosten fuer das
Bedienungspersonal.
Der Verrechnungssatz gilt fuer das zum Zeitpunkt des
Abrufes einsatzbereit auf der Baustelle befindliche
Baugeraet.
Verguetet werden die tatsaechlich geleisteten Arbeitsstunden.
Bagger ueber 0,4 bis 1,0 m3.
Menge: 20,000 h

**04.01.0030 Verrechnungssatz fuer Baugeraet Frontl.L - 45 kW**
wie vor, jedoch
Frontlader, luftbereift bis 45 kW.
Menge: 30,000 h

**04.01.0040 Verrechnungssatz fuer Baugeraet Bohrh. bis 20 kg**
wie vor, jedoch
Bohr- oder Abbauhammer bis 20 kg mit Kompressor.
Menge: 20,000 h

**04.01.0050 Verrechnungssatz fuer Baugeraet Ruettl.bis 0,75 t**
wie vor, jedoch
Flaechenruettler (Ruettelverdichter) bis 0,75 t.
Menge: 20,000 h

**04.01.0060 Verrechnungssatz fuer LKW LKW-Kipper 8 t**
Stundenlohnarbeiten durch Lastkraftwagen auf Anordnung
des AG ausfuehren.
Der Verrechnungssatz fuer den jeweiligen LKW umfasst
saemtliche Aufwendungen fuer den Einsatz des LKW, insbesondere Geraetevorhalte- und Betriebsstoffkosten
sowie saemtliche Zuschlaege einschliesslich der Kosten
fuer den Fahrer.
Der Verrechnungssatz gilt fuer das zum Zeitpunkt des
Abrufes einsatzbereit auf der Baustelle befindliche
Fahrzeug.
Verguetet werden die tatsaechlich geleisteten Arbeitsstunden nach der tatsaechlichen Nutzlast des jeweiligen
LKW (ohne Erhoehung der Nutzlaststufe fuer Sonderfahrzeuge).
LKW-Kipper, ca. 8 t Nutzlast.
Menge: 20,000 h

**04.01.0070 Verrechnungssatz fuer LKW LKW-Kipper 12 t**
wie vor, jedoch
LKW-Kipper, ca. 12 t Nutzlast.
Menge: 10,000 h

**04.01.0080 Verrechnungssatz fuer LKW Transporter 1,5 t**
wie vor, jedoch
Kleintransporter, ca. 1,5 t Nutzlast.
Menge: 10,000 h
